# Isolamento acústico a ruído aéreo e de impacto de pisos flutuantes, com complexos multicamada

- Propriedade do ficheiro: CYPE INGENIEROS, S.A.
- Formato: FIEBDC-3/2002
- Âmbito geográfico: Brasil
- Moeda: BRL
- Custos indiretos: 3.00 %
- Despesas gerais: 13.00 %
- Lucro: 6.00 %
- IVA: 17.00 %

## N Isolamentos e impermeabilizações

### NB Isolamentos acústicos

#### NBL Pisos flutuantes

**NBL040** m² Isolamento acústico a ruído aéreo e de impacto de pisos flutuantes, com complexos multicamada.
Isolamento acústico a ruído aéreo e de impacto de pisos flutuantes, com complexos formados por lâminas de borracha sintética EPDM que tenham aderida a uma das suas faces uma lâmina de espuma de polietileno reticulado de elevada resistência à compressão e uma fliselina aderida à face de borracha, de 5,5 mm de espessura e dessolidarização perimetral executada com o mesmo material isolante. Colocação em obra: face a face. Inclusive fita autocolante para vedação de juntas.
Inclui: Limpeza e preparação da superfície suporte. Colocação do isolamento sobre a laje. Corte do isolamento.
Critério de medição de projeto: Superfície medida segundo documentação gráfica de Projeto.
Critério de quantitativos de obra: Medir-se-á a superfície realmente executada segundo especificações de Projeto.

| Código | Un | Descrição | Rendimento | Preço | Importância |
|---|---|---|---|---|---|
| mt16ppt020a | m² | Complexo formado por uma lâmina de borracha sintética EPDM que tenha aderida a uma das suas faces uma lâmina de espuma de polietileno reticulado de elevada resistência à compressão e uma fliselina aderida à face de borracha, de 5,5 mm de espessura. (material) | 1.220 | 45.47 | 55.47 |
| mt16aaa030 | m | Fita autocolante para vedação de juntas. (material) | 0.100 | 2.01 | 0.20 |
| mo054 | h | Montador de isolamentos. (mão de obra) | 0.084 | 33.54 | 2.82 |
| mo101 | h | Ajudante de montador de isolamentos. (mão de obra) | 0.084 | 27.93 | 2.35 |
| % | % | Custos diretos complementares | 2 % | 60.84 | 1.22 |
|  |  | Custos diretos |  |  | 62.06 |
