# Isolamento acústico para silenciador de células, com painéis de lã mineral

- Propriedade do ficheiro: CYPE INGENIEROS, S.A.
- Formato: FIEBDC-3/2002
- Âmbito geográfico: Brasil
- Moeda: BRL
- Custos indiretos: 3.00 %
- Despesas gerais: 13.00 %
- Lucro: 6.00 %
- IVA: 17.00 %

## N Isolamentos e impermeabilizações

### NB Isolamentos acústicos

#### NBQ Maquinaria e equipamentos industriais

**NBQ010** m² Isolamento acústico para silenciador de células, com painéis de lã mineral.
Isolamento acústico formado por painel semi-rígido de lã de rocha TECH Slab 2.1 V2 "ISOVER", de 50 mm de espessura, revestido em uma das suas faces com um véu mineral preto, resistência térmica 1,16 m²K/W, condutibilidade térmica 0,043 W/(mK), densidade 40 kg/m³, calor específico 840 J/kgK, coeficiente de absorção sonora médio 0,8 para uma frequência de 500 Hz e fator de resistência à difusão do vapor de água 1,3, colocado no interior das células do silenciador para dutos retangulares.
Inclui: Preparação da superfície. Colocação do painel.
Critério de medição de projeto: Superfície medida segundo documentação gráfica de Projeto.
Critério de quantitativos de obra: Medir-se-á a superfície realmente executada segundo especificações de Projeto.

| Código | Un | Descrição | Rendimento | Preço | Importância |
|---|---|---|---|---|---|
| mt16lri060lc | m² | Painel semi-rígido de lã de rocha TECH Slab 2.1 V2 "ISOVER", revestido em uma das suas faces com um véu mineral preto, de 50 mm de espessura, condutibilidade térmica 0,043 W/(mK), densidade 40 kg/m³, coeficiente de absorção sonora médio 0,8 para uma frequência de 500 Hz e Euroclasse A1 de reação ao fogo. (material) | 1.100 | 75.68 | 83.25 |
| mo054 | h | Montador de isolamentos. (mão de obra) | 0.157 | 33.54 | 5.27 |
| mo101 | h | Ajudante de montador de isolamentos. (mão de obra) | 0.157 | 27.93 | 4.39 |
| % | % | Custos diretos complementares | 2 % | 92.91 | 1.86 |
|  |  | Custos diretos |  |  | 94.77 |
