# Impermeabilização de reservatórios de água, balsas ou piscinas, com argamassa

- Propriedade do ficheiro: CYPE INGENIEROS, S.A.
- Formato: FIEBDC-3/2002
- Âmbito geográfico: Brasil
- Moeda: BRL
- Custos indiretos: 3.00 %
- Despesas gerais: 13.00 %
- Lucro: 6.00 %
- IVA: 17.00 %

## N Isolamentos e impermeabilizações

### NI Impermeabilizações

#### NIA Poços de elevadores, reservatórios e piscinas

**NIA021** m² Impermeabilização de reservatórios de água, balsas ou piscinas, com argamassa.
Impermeabilização de reservatório de água constituído por muro de superfície lisa de concreto, elementos pré-fabricados de concreto ou rebocos de argamassa rica em cimento, com argamassa impermeabilizante flexível, monocomponente, Weberdry ImperflexGel "WEBER", cor cinza, composta de cimentos especiais, inertes, resinas, sais activos e aditivos, passagem da água a contrapressão < 125 cm³/m² às 24 horas, com certificado de potabilidade, aplicada com trincha em duas ou mais camada sobre o suporte humedecido, até conseguir uma espessura mínima total de 2 mm.
Critérios considerados na determinação do preço da unidade de obra: O preço não inclui a impermeabilização de esquinas e encontros.
Inclui: Humidificação do suporte. Aplicação de uma primeira camada sobre o suporte humedecido. Secagem. Umedecimento da primeira camada e aplicação de uma segunda camada com a mesma consistência da primeira. Correção de falhas e limpeza final. Cura.
Critério de medição de projeto: Superfície medida segundo documentação gráfica de Projeto.
Critério de quantitativos de obra: Medir-se-á a superfície realmente executada segundo especificações de Projeto.

| Código | Un | Descrição | Rendimento | Preço | Importância |
|---|---|---|---|---|---|
| mt28mic040a | kg | Argamassa impermeabilizante flexível, monocomponente, Weberdry ImperflexGel "WEBER", cor cinza, composta de cimentos especiais, inertes, resinas, sais activos e aditivos, passagem da água a contrapressão < 125 cm³/m² às 24 horas, com certificado de potabilidade, para aplicação em camada fina. (material) | 3.000 | 19.04 | 57.12 |
| mo032 | h | Aplicador de produtos impermeabilizantes. (mão de obra) | 0.105 | 32.24 | 3.39 |
| mo070 | h | Ajudante de aplicador de produtos impermeabilizantes. (mão de obra) | 0.105 | 30.23 | 3.17 |
| % | % | Custos diretos complementares | 2 % | 63.68 | 1.27 |
|  |  | Custos diretos |  |  | 64.95 |
