# Impermeabilização líquida de cornija ou beiral

- Propriedade do ficheiro: CYPE INGENIEROS, S.A.
- Formato: FIEBDC-3/2002
- Âmbito geográfico: Brasil
- Moeda: BRL
- Custos indiretos: 3.00 %
- Despesas gerais: 13.00 %
- Lucro: 6.00 %
- IVA: 17.00 %

## N Isolamentos e impermeabilizações

### NL Impermeabilizações líquidas

#### NLF Fachadas

**NLF005** m² Impermeabilização líquida de cornija ou beiral.
Impermeabilização líquida de cornija ou beiral de concreto armado, com três demãos de revestimento elástico impermeabilizante Weberdry Easy Roof "WEBER", cor cinza, composto de polímeros sintéticos em dispersão, cargas e pigmentos minerais e fibras, 2,25 kg/m², sobre argamassa de cimento, confeccionada em obra, com aditivo hidrófugo, dosificação 1:6, com caimento de 1% a 5%, acabamento afagado.
Inclui: Derramamento, espalhamento e nivelamento da camada de argamassa de formação de caimentos. Aplicação do impermeabilizante.
Critério de medição de projeto: Superfície medida segundo documentação gráfica de Projeto.
Critério de quantitativos de obra: Medir-se-á a superfície realmente executada segundo especificações de Projeto.

| Código | Un | Descrição | Rendimento | Preço | Importância |
|---|---|---|---|---|---|
| mt28mic030k | kg | Revestimento elástico impermeabilizante Weberdry Easy Roof "WEBER", cor cinza, composto de polímeros sintéticos em dispersão, cargas e pigmentos minerais e fibras. (material) | 2.250 | 21.20 | 47.70 |
| mt08aaa010a | m³ | Água. (material) | 0.006 | 3.79 | 0.02 |
| mt01arg005a | t | Areia de pedreira, para argamassa preparada em obra. (material) | 0.033 | 50.71 | 1.67 |
| mt08cem002 | kg | Cimento cinza em sacos. (material) | 5.000 | 0.63 | 3.15 |
| mt08adt010 | kg | Aditivo hidrófugo para impermeabilização de argamassas ou concretos. (material) | 0.100 | 3.03 | 0.30 |
| mq06hor010 | h | Betoneira elétrica com uma capacidade de amassamento de 160 l. (equipamento) | 0.014 | 12.69 | 0.18 |
| op00tal020 |  | Furadeira com misturador. | 0.200 | 0.00 | 0.00 |
| mo032 | h | Aplicador de produtos impermeabilizantes. (mão de obra) | 0.272 | 32.24 | 8.77 |
| mo070 | h | Ajudante de aplicador de produtos impermeabilizantes. (mão de obra) | 0.272 | 30.23 | 8.22 |
| % | % | Custos diretos complementares | 2 % | 70.01 | 1.40 |
|  |  | Custos diretos |  |  | 71.41 |
