# Cobertura plana não acessível, não ventilada, Deck, tipo convencional. Impermeabilização com lâminas asfálticas, tipo bicamada

- Propriedade do ficheiro: CYPE INGENIEROS, S.A.
- Formato: FIEBDC-3/2002
- Âmbito geográfico: Brasil
- Moeda: BRL
- Custos indiretos: 3.00 %
- Despesas gerais: 13.00 %
- Lucro: 6.00 %
- IVA: 17.00 %

## Q Coberturas

### QD Planas não acessíveis, não ventiladas

#### QDD Deck

**QDD012** m² Cobertura plana não acessível, não ventilada, Deck, tipo convencional. Impermeabilização com lâminas asfálticas, tipo bicamada.
Cobertura plana não acessível, não ventilada, Deck, tipo convencional, caimento de 1% a 5%. SUPORTE BASE: perfil nervurado autoportante de chapa de aço galvanizado S 280 de 0,7 mm de espessura, acabamento liso, com 3 nervuras de 50 mm de altura separadas 260 mm; ISOLAMENTO TÉRMICO: painel rígido de lã de rocha hidrofugada, Ixxo "ISOVER", revestido em uma das suas faces com betume asfáltico oxidado e filme de polipropileno termofusível, de 40 mm de espessura, resistência térmica 1 m²K/W, condutibilidade térmica 0,039 W/(mK); IMPERMEABILIZAÇÃO: tipo bicamada, colada, composta por uma membrana de betume modificado com elastômero SBS, de 2,5 mm de espessura, com armadura de feltro de fibra de vidro de 60 g/m², e uma membrana de betume modificado com elastômero SBS, de 2,5 mm de espessura, com armadura de feltro de poliéster reforçado e estabilizado de 160 g/m², totalmente coladas com maçarico, sem coincidir as suas juntas.
Critérios considerados na determinação do preço da unidade de obra: O preço não inclui a execução e a vedação das juntas nem a execução de arremates nos encontros com paramentos e drenagens.
Inclui: Marcação das chapas nervuradas e dos pontos singulares. Corte, preparação e colocação das chapas. Fixação mecânica das chapas. Revisão da superfície base na qual se realiza a fixação do isolamento de acordo com as exigências da técnica a utilizar. Corte, ajuste e colocação do isolamento. Colocação da impermeabilização.
Critério de medição de projeto: Superfície medida em projeção horizontal, segundo documentação gráfica de Projeto, desde as faces interiores dos parapeitos ou muretes perimetrais que a limitam.
Critério de quantitativos de obra: Medir-se-á, em projeção horizontal, a superfície realmente executada segundo especificações de Projeto, desde as faces interiores dos parapeitos ou muretes perimetrais que a limitam.

| Código | Un | Descrição | Rendimento | Preço | Importância |
|---|---|---|---|---|---|
| mt13ccg200ac | m² | Perfil nervurado autoportante de chapa de aço galvanizado S 280 de 0,7 mm de espessura, acabamento liso, com 3 nervuras de 50 mm de altura separadas 260 mm, inércia 18 cm4 e massa superficial 5,5 kg/m². (material) | 1.100 | 24.82 | 27.30 |
| mt16lri030oa | m² | Painel rígido de lã de rocha hidrofugada, Ixxo "ISOVER", revestido em uma das suas faces com betume asfáltico oxidado e filme de polipropileno termofusível, de 40 mm de espessura, resistência térmica 1 m²K/W, condutibilidade térmica 0,039 W/(mK), Euroclasse F de reação ao fogo. (material) | 1.050 | 118.87 | 124.81 |
| mt16aab010 | Un | Fixação mecânica dos painéis isolantes à chapa metálica (coberturas deck). (material) | 1.000 | 1.07 | 1.07 |
| mt14lga010ca | m² | Membrana de betume modificado com elastômero SBS, de 2,5 mm de espessura, massa nominal 4 kg/m², com armadura de feltro de poliéster reforçado e estabilizado de 160 g/m², com autoproteção mineral de cor cinza. (material) | 1.100 | 48.79 | 53.67 |
| mt14lba010a | m² | Membrana de betume modificado com elastômero SBS, de 2,5 mm de espessura, massa nominal 3 kg/m², com armadura de feltro de fibra de vidro de 60 g/m², de superfície não protegida. (material) | 1.100 | 32.15 | 35.37 |
| op00ciz010 |  | Tesoura. | 1.000 | 0.00 | 0.00 |
| op00roe010 |  | Roedora. | 1.000 | 0.00 | 0.00 |
| op00sop010 |  | Maçarico para solda de lâminas asfálticas. | 1.000 | 0.00 | 0.00 |
| mo051 | h | Montador de painéis metálicos. (mão de obra) | 0.157 | 33.54 | 5.27 |
| mo098 | h | Ajudante de montador de painéis metálicos. (mão de obra) | 0.157 | 27.93 | 4.39 |
| mo054 | h | Montador de isolamentos. (mão de obra) | 0.052 | 33.54 | 1.74 |
| mo101 | h | Ajudante de montador de isolamentos. (mão de obra) | 0.052 | 27.93 | 1.45 |
| mo029 | h | Aplicador de lâminas impermeabilizantes. (mão de obra) | 0.178 | 32.24 | 5.74 |
| mo067 | h | Ajudante de aplicador de lâminas impermeabilizantes. (mão de obra) | 0.178 | 30.23 | 5.38 |
| % | % | Custos diretos complementares | 2 % | 266.19 | 5.32 |
|  |  | Custos diretos |  |  | 271.51 |
