# Revestimento interior com mosaico de grés porcelânico esmaltado. Colocação em camada fina

- Propriedade do ficheiro: CYPE INGENIEROS, S.A.
- Formato: FIEBDC-3/2002
- Âmbito geográfico: Brasil
- Moeda: BRL
- Custos indiretos: 3.00 %
- Despesas gerais: 13.00 %
- Lucro: 6.00 %
- IVA: 17.00 %

## R Revestimentos e forros

### RA De peças rígidas em paramentos verticais

#### RAC De grés porcelânico

**RAC110** m² Revestimento interior com mosaico de grés porcelânico esmaltado. Colocação em camada fina.
Revestimento interior com mosaico de grés porcelânico, acabamento polido, com pastilhas de 25x25x5 mm montadas em uma malha, gama média, capacidade de absorção de água E<0,5%. SUPORTE: paramento de concreto, vertical, até 3 m de altura. COLOCAÇÃO: em camada fina com cimento cola melhorado de ligantes mistos, C2 TE, com deslizamento reduzido e tempo de colocação ampliado Webercol Flex Duo "WEBER", cor cinza, REJUNTAMENTO: com argamassa de rejuntamento cimentosa melhorada, tipo CG2 W A, com absorção de água reduzida e resistência elevada à abrasão, Webercolor Junta Fina "WEBER", cor Blanco, em juntas de 2 mm de espessura.
Inclui: Preparação da superfície suporte. Marcação dos níveis, da disposição de peças e das juntas. Corte das malhas. Preparação e aplicação do material de colocação. Formação de juntas de movimento. Colocação das peças. Rejuntamento. Acabamento e limpeza final.
Critério de medição de projeto: Superfície medida segundo documentação gráfica de Projeto, descontando as aberturas de superfície maior de 3 m². Não foi incrementada a medição por perdas, uma vez que na composição se considerou 5% a mais.
Critério de quantitativos de obra: Medir-se-á a superfície realmente executada segundo especificações de Projeto, descontando as aberturas de superfície maior de 3 m².

| Código | Un | Descrição | Rendimento | Preço | Importância |
|---|---|---|---|---|---|
| mt09mcw010g | kg | Cimento cola melhorado de ligantes mistos, C2 TE, com deslizamento reduzido e tempo de colocação ampliado Webercol Flex Duo "WEBER", cor cinza, à base de cimento cinza, resinas sintéticas especiais, inertes siliciosos e calcários e aditivos orgânicos e inorgânicos, com muito baixo conteúdo de compostos orgânicos voláteis (COV), com resistência à imersão em água. (material) | 3.500 | 0.93 | 3.26 |
| mt19abp110ob | m² | Mosaico de grés porcelânico esmaltado, com pastilhas de 25x25x5 mm montadas em uma malha, com uma junta de separação entre pastilhas de 2 mm, gama média, capacidade de absorção de água E<0,5%. (material) | 1.050 | 38.67 | 40.60 |
| mt09mcw050fa | kg | Argamassa de rejuntamento cimentosa melhorada, tipo CG2 W A, com absorção de água reduzida e resistência elevada à abrasão, Webercolor Junta Fina "WEBER", cor Blanco, composta de cimento branco, cimento cinza, inertes calcários, resinas sintéticas, aditivos orgânicos e inorgânicos específicos e pigmentos minerais, com muito baixo conteúdo de compostos orgânicos voláteis (COV), extrafina e impermeável à água, para rejuntamento de todo tipo de peças cerâmicas e pedras naturais, para juntas de até 3 mm. (material) | 1.120 | 3.12 | 3.49 |
| op00sie030 |  | Serra de disco de diamante, para mesa de trabalho, de corte úmido. | 1.000 | 0.00 | 0.00 |
| op00amo010 |  | Esmerilhadeira. | 1.000 | 0.00 | 0.00 |
| op00tal010 |  | Furadeira. | 1.000 | 0.00 | 0.00 |
| mo024 | h | Ladrilhista (azulejista). (mão de obra) | 0.439 | 32.24 | 14.15 |
| mo062 | h | Ajudante de ladrilhista (azulejista). (mão de obra) | 0.219 | 30.23 | 6.62 |
| % | % | Custos diretos complementares | 2 % | 68.12 | 1.36 |
|  |  | Custos diretos |  |  | 69.48 |
