# Camada base de argamassa de cal sobre paramento exterior

- Propriedade do ficheiro: CYPE INGENIEROS, S.A.
- Formato: FIEBDC-3/2002
- Âmbito geográfico: Brasil
- Moeda: BRL
- Custos indiretos: 3.00 %
- Despesas gerais: 13.00 %
- Lucro: 6.00 %
- IVA: 17.00 %

## R Revestimentos e forros

### RB Argamassas industrializadas para rebocos

#### RBA Argamassa de cal

**RBA020** m² Camada base de argamassa de cal sobre paramento exterior.
Camada base de argamassa de cal, resistência à compressão de 3 a 7,5 N/mm², absorção de água por capilaridade menor de 0,2 kg/m² min½, Webercal Basic "WEBER", cor cinza, de 15 mm de espessura, com aplicação de mestras, com acabamento rugoso, aplicada manualmente, sobre paramento exterior de alvenaria cerâmica, vertical. Inclusive perfis de PVC, para formação de juntas e malha de fibra de vidro anti-álcalis nas mudanças de material e nas testas de laje, para evitar fissuras.
Critérios considerados na determinação do preço da unidade de obra: O preço inclui a proteção dos elementos da envolvente que possam ser afetados durante os trabalhos e a resolução de pontos singulares, mas não inclui a camada final de argamassa.
Inclui: Preparação da superfície suporte. Disposição dos panos de trabalho. Colocação de réguas e fios. Colocação de tentos. Formação de mestras. Preparação da argamassa. Colocação da malha entre distintos materiais e nas testas de laje. Aplicação da argamassa. Realização de juntas e pontos singulares. Execução do acabamento. Cura da argamassa.
Critério de medição de projeto: Superfície medida segundo documentação gráfica de Projeto, deduzindo 50% das aberturas entre 2 e 4 m² e 100% das aberturas maiores que 4 m², adicionando no entanto, nas últimas, a superfície da parte interior da abertura, correspondente ao desenvolvimento de ombreiras e padieiras. Nas aberturas que não se deduzam, ou que se deduzam parcialmente, estão incluídos os trabalhos de realizar a superfície interior da abertura.
Critério de quantitativos de obra: Medir-se-á a superfície realmente executada segundo especificações de Projeto, deduzindo 50% das aberturas entre 2 e 4 m² e 100% das aberturas maiores que 4 m², adicionando no entanto, nas últimas, a superfície da parte interior da abertura, correspondente ao desenvolvimento de ombreiras e padieiras. Nas aberturas que não se deduzam, ou que se deduzam parcialmente, estão incluídos os trabalhos de realizar a superfície interior da abertura.

| Código | Un | Descrição | Rendimento | Preço | Importância |
|---|---|---|---|---|---|
| mt08aaa010a | m³ | Água. (material) | 0.005 | 3.79 | 0.02 |
| mt28esc020a | kg | Argamassa de cal, resistência à compressão de 3 a 7,5 N/mm², absorção de água por capilaridade menor de 0,2 kg/m² min½, para utilização em interiores ou em exteriores, Webercal Basic "WEBER", cor cinza, composta de cal aérea, aglomerantes hidráulicos, inertes de granulometria compensada e aditivos orgânicos e inorgânicos, fornecida em sacos. (material) | 24.000 | 0.72 | 17.28 |
| mt28maw050j | m² | Malha de fibra de vidro anti-álcalis, Webertherm Malla 200 "WEBER", de 7x6,5 mm de vão de malha, 195 g/m² de massa superficial, 0,65 mm de espessura e de 0,11x50 m, para armar argamassas. (material) | 0.210 | 5.52 | 1.16 |
| mt28mon030 | m | Perfil para juntas de PVC. (material) | 0.750 | 1.00 | 0.75 |
| op00tal020 |  | Furadeira com misturador. | 1.000 | 0.00 | 0.00 |
| mo039 | h | Pedreiro de acabamento. (mão de obra) | 0.502 | 32.24 | 16.18 |
| mo111 | h | Servente de pedreiro de acabamento. (mão de obra) | 0.303 | 28.03 | 8.49 |
| % | % | Custos diretos complementares | 2 % | 43.88 | 0.88 |
|  |  | Custos diretos |  |  | 44.76 |
