# Argamassa monocamada

- Propriedade do ficheiro: CYPE INGENIEROS, S.A.
- Formato: FIEBDC-3/2002
- Âmbito geográfico: Brasil
- Moeda: BRL
- Custos indiretos: 3.00 %
- Despesas gerais: 13.00 %
- Lucro: 6.00 %
- IVA: 17.00 %

## R Revestimentos e forros

### RQ Sistemas monocamada industriais

#### RQO Argamassas monocamada

**RQO010** m² Argamassa monocamada.
Formação em fachadas de revestimento contínuo de 15 mm de espessura, impermeável à água da chuva, com argamassa monocamada Weberpral Arid "WEBER", acabamento com pedra projetada, cor a escolher, gama Estándar, resistência à compressão de 3 a 7,5 N/mm², absorção de água por capilaridade menor de 0,4 kg/m² min½, composto de cimento branco, cal, inertes de granulometria compensada, aditivos orgânicos e inorgânicos e pigmentos minerais. Aplicado manualmente sobre uma superfície de bloco cerâmico, bloco ou bloco de concreto ou bloco cerâmico térmico. Inclusive preparação da superfície suporte, colocação de malha de fibra de vidro anti-álcalis, Webertherm Malla 200 "WEBER", de 7x6,5 mm de vão de malha, 195 g/m² de massa superficial e 0,65 mm de espessura para reforço de encontros entre materiais diferentes e nas testas de laje, em um 20% da superfície do paramento, formação de juntas, cantos, mestras, arestas, reentrâncias, ombreiras e vergas, arremates nos encontros com paramentos, revestimentos ou outros elementos assentes na sua superfície.
Inclui: Preparação da superfície suporte. Disposição dos panos de trabalho. Arestado e realização de juntas. Preparação da argamassa monocamada. Aplicação de argamassa monocamada. Nivelamento do revestimento. Acabamento superficial. Correção de falhas e limpeza final.
Critério de medição de projeto: Superfície medida segundo documentação gráfica de Projeto, descontando as aberturas de superfície maior de 3 m² e incluindo o desenvolvimento das reentrâncias.
Critério de quantitativos de obra: Medir-se-á a superfície realmente executada segundo especificações de Projeto, descontando as aberturas de superfície maior de 3 m² e incluindo o desenvolvimento das reentrâncias.

| Código | Un | Descrição | Rendimento | Preço | Importância |
|---|---|---|---|---|---|
| mt28moc010qg | kg | Argamassa monocamada Weberpral Arid "WEBER", acabamento com pedra projetada, cor a escolher, gama Estándar, resistência à compressão de 3 a 7,5 N/mm², absorção de água por capilaridade menor de 0,4 kg/m² min½, composto de cimento branco, cal, inertes de granulometria compensada, aditivos orgânicos e inorgânicos e pigmentos minerais. (material) | 19.500 | 1.62 | 31.59 |
| mt28mon020b | kg | Inerte de mármore, procedente de britagem, para projetar sobre argamassa, de granulometria compreendida entre 5 e 9 mm. (material) | 15.000 | 1.06 | 15.90 |
| mt28maw050j | m² | Malha de fibra de vidro anti-álcalis, Webertherm Malla 200 "WEBER", de 7x6,5 mm de vão de malha, 195 g/m² de massa superficial, 0,65 mm de espessura e de 0,11x50 m, para armar argamassas. (material) | 0.210 | 5.52 | 1.16 |
| mt28mon030 | m | Perfil para juntas de PVC. (material) | 0.750 | 1.00 | 0.75 |
| mt28mon050 | m | Perfil de PVC rígido para formação de arestas em revestimentos de argamassa monocamada. (material) | 1.250 | 1.06 | 1.33 |
| mt27wav020a | m | Fita adesiva de pintor, de 25 mm de largura. (material) | 1.000 | 0.30 | 0.30 |
| op00tal020 |  | Furadeira com misturador. | 1.000 | 0.00 | 0.00 |
| mo039 | h | Pedreiro de acabamento. (mão de obra) | 0.397 | 32.24 | 12.80 |
| mo111 | h | Servente de pedreiro de acabamento. (mão de obra) | 0.219 | 28.03 | 6.14 |
| % | % | Custos diretos complementares | 4 % | 69.97 | 2.80 |
|  |  | Custos diretos |  |  | 72.77 |
