# Fachada leve de placas. Sistema Placotherm Integra Aquaroc "PLACO"

- Propriedade do ficheiro: CYPE Ingenieros S.A.
- Formato: FIEBDC-3/2016
- Programa: Gerador de preços para construção civil. CYPE Ingenieros, S.A.
- Data: 17/06/2024
- Âmbito geográfico: Brasil
- Moeda: BRL
- Custos indiretos: 3 %
- Despesas gerais: 13 %
- Lucro: 6 %
- IVA: 17 %

## F Fachadas, paredes, divisórias e proteções

### FL Fachadas leves

#### FLY Sistemas de fachada leve

**FLY025** m² Fachada leve de placas. Sistema Placotherm Integra Aquaroc "PLACO".
Fachada leve de placas. Sistema Placotherm Integra Aquaroc "PLACO", formado por: ESTRUTURA EXTERIOR: estrutura metálica de aço galvanizado de canais horizontais THR e montantes verticais THM, com uma modulação de 600 mm; ISOLAMENTO EXTERIOR: painel compacto de lã mineral Arena, de alta densidade, Arena Master "ISOVER", de 90 mm de espessura, sem revestir, resistência térmica 2,35 m²K/W, condutibilidade térmica 0,038 W/(mK), colocado topo a topo; PLACA EXTERIOR: placa de cimento Aquaroc 13 "PLACO", de 12,5x1200x900 mm; ESTRUTURA INTERIOR: estrutura metálica de aço galvanizado de canais horizontais R 48 e montantes verticais M 48, com uma modulação de 600 mm; ISOLAMENTO INTERIOR: painel semi-rígido de lã mineral Arena de alta densidade, Arena Basic, de 45 mm de espessura, não revestido, resistência térmica 1,2 m²K/W, condutibilidade térmica 0,037 W/(mK), colocado topo a topo; PLACAS INTERIORES: duas placas de gesso acartonado DFI / - 1200 / 2500 / 12,5 / com as bordas longitudinais afinados, Phonique PPH 13 "PLACO"; IMPERMEABILIZAÇÃO: membrana altamente transpirante, impermeável à água da chuva, Placotherm Estándar, fixada aos montantes da estrutura metálica pela face exterior; REVESTIMENTO EXTERIOR: camada base de argamassa polimérica de altas prestações reforçada com fibras, Placotherm Base, cor branco, composta de cimento branco, cargas minerais, resinas hidrófugas redispersáveis, fibras e aditivos especiais armada com malha de reforço CMALL 160 e camada de acabamento de argamassa orgânica Webertene Advance XS "WEBER", cor a escolher, gama Estándar, acabamento em gota, com um tamanho máximo de partícula de 0,5 mm, à base de siloxanos, cargas minerais, pigmentos resistentes aos raios UV, fungicidas e aditivos especiais sobre primer regulador da absorção Webertene Primer "WEBER". Inclusive fita acústica, parafusos para a fixação das placas, fixações para a ancoragem dos perfis, argamassa Placotherm Base e fita CMALL 160 "PLACO", para o tratamento de juntas entre placas exteriores, massa SN "PLACO" e fita "PLACO", para o tratamento de juntas entre placas interiores, perfil de PVC com malha de fibra de vidro anti-álcalis, Perfil Goteo "PLACO", para arremate de padieiras, e fita adesiva de dupla face para a fixação da membrana altamente traspirante.
Critérios considerados na determinação do preço da unidade de obra: O preço inclui a resolução de vãos de fachada.
Inclui: Marcação de estrutura metálica no piso e teto. Nivelamento e limpeza da base. Colocação da fita acústica. Fixação da estrutura metálica exterior. Colocação, aprumo e nivelamento de marcos. Corte e preparação do isolamento. Passagem das instalações. Colocação do isolamento exterior. Fixação da estrutura metálica interior. Colocação do isolamento interior. Colocação e fixação provisória da impermeabilização. Colocação e aparafusamento à estrutura das placas exteriores. Tratamento de juntas entre placas exteriores. Colocação e aparafusamento à estrutura das placas interiores. Tratamento de juntas entre placas interiores. Colocação do perfil para arremate de padieiras. Espalhamento da camada de argamassa base e colocação da malha. Aplicação de primer. Aplicação da camada de acabamento.
Critério de medição de projeto: Superfície medida segundo documentação gráfica de Projeto, sem duplicar esquinas nem encontros, descontando as aberturas de superfície maior de 3 m².
Critério de quantitativos de obra: Medir-se-á a superfície realmente executada segundo especificações de Projeto, sem duplicar esquinas nem encontros, descontando as aberturas de superfície maior de 3 m².

| Código | Un | Descrição | Rendimento | Preço | Importância |
|---|---|---|---|---|---|
| mt12plp340a | m | Canal de perfil de aço galvanizado Z1 (Z140), THR "PLACO", fabricado através de laminação a frio, 100x50 mm de seção e 0,7 mm de espessura. (material) | 0.9 | 8.33 | 7.497 |
| mt12plp350a | m | Montante de perfil de aço galvanizado Z1 (Z140), THM "PLACO", fabricado através de laminação a frio, 100x40 mm de seção e 1 mm de espessura. (material) | 3 | 13.06 | 39.180 |
| mt12plj020a | m | Banda estanque autocolante, Banda 45 "PLACO", de espuma de polietileno de células fechadas, de 3 mm de espessura e 45 mm de largura, para a estanqueidade da base e do isolamento acústico do perímetro em paredes e revestimentos interiores de placas. (material) | 1.65 | 1.4 | 2.310 |
| mt12plt035a | Un | Parafuso autoperfurante rosca-chapa, THRPF 13 "PLACO", de 13 mm de comprimento. (material) | 7 | 0.16 | 1.120 |
| mt16lvi035a | m² | Painel compacto de lã mineral Arena, de alta densidade, Arena Master "ISOVER", de 90 mm de espessura, sem revestir, resistência térmica 2,35 m²K/W, condutibilidade térmica 0,038 W/(mK), Euroclasse A1 de reação ao fogo, capacidade de absorção de água a curto prazo <=1 kg/m² e fator de resistência à difusão do vapor de água 1. (material) | 1 | 70.98 | 70.980 |
| mt12plp070b | m | Canal de perfil de aço galvanizado, R 48 "PLACO", fabricado através de laminação a frio, de 3000 mm de comprimento, 48x30 mm de seção e 0,55 mm de espessura. (material) | 1 | 5.32 | 5.320 |
| mt12plp060b | m | Montante de perfil de aço galvanizado, M 48 "PLACO", fabricado através de laminação a frio, de 3000 mm de comprimento, 46,5x36 mm de seção e 0,6 mm de espessura. (material) | 2.1 | 6.48 | 13.608 |
| mt16lvi030alfq | m² | Painel semi-rígido de lã mineral Arena de alta densidade, Arena Basic "ISOVER", de 45 mm de espessura, não revestido, resistência térmica 1,2 m²K/W, condutibilidade térmica 0,037 W/(mK), Euroclasse A1 de reação ao fogo, capacidade de absorção de água a curto prazo <=1 kg/m² e fator de resistência à difusão do vapor de água 1. (material) | 1 | 19.43 | 19.430 |
| mt15pdw100a | m | Fita adesiva de dupla face, com adesivo acrílico, de 50 mm de largura, com resistência aos raios UV, intervalo de temperatura de trabalho de -20 a 100°C, fornecida em rolos de 50 m de comprimento. (material) | 1.7 | 7.27 | 12.359 |
| mt15mvp010a | m | Membrana altamente transpirante impermeável à água da chuva, Placotherm Estándar "PLACO", de 175 µm de espessura e 60 g/m², de 0,01 m de espessura de ar equivalente face à difusão de vapor de água, permeabilidade ao ar 2 m³/h·m² a 50 Pa, (Euroclasse E de reação ao fogo), fornecida em rolos de 1,50x50 m. (material) | 1.1 | 18.53 | 20.383 |
| mt12plq010a | m² | Placa de cimento de alto rendimento, Aquaroc 13 "PLACO", de 12,5x1200x900 mm. (material) | 1 | 87.01 | 87.010 |
| mt28fvp010a | m | Fita de juntas de malha de fibra de vidro anti-álcalis, CMALL 160 "PLACO", de 160 g/m² de massa superficial, de 100 mm de largura e 0,52 mm de espessura, fornecida em rolos de 50 m de comprimento. (material) | 2.1 | 0.85 | 1.785 |
| mt28mpp010a | kg | Argamassa polimérica de altas prestações reforçada com fibras, Placotherm Base, "PLACO", cor branco, composta de cimento branco, cargas minerais, resinas hidrófugas redispersáveis, fibras e aditivos especiais, para aplicar com desempenadeira, para tratamento de juntas e emassado superficial de placas em sistemas Placotherm, resistência à compressão de 3 a 7,5 N/mm², absorção de água por capilaridade menor de 0,2 kg/m² min½. (material) | 0.6 | 2.55 | 1.530 |
| mt28fvp050 | m | Perfil de PVC com malha de fibra de vidro anti-álcalis, Perfil Goteo "PLACO", para arremate de padieiras, fornecido em barras de 2,5 m de comprimento. (material) | 0.17 | 8.71 | 1.481 |
| mt28fvp020a | m | Malha de reforço de fibra de vidro anti-álcalis, CMALL 160 "PLACO", de 160 g/m² de massa superficial, de 1,1 m de largura e 0,52 mm de espessura, fornecida em rolos de 50 m de comprimento. (material) | 1.1 | 7.65 | 8.415 |
| mt12plk010hgpcc | m² | Placa de gesso acartonado DFI / - 1200 / 2500 / 12,5 / com as bordas longitudinais afinados, Phonique PPH 13 "PLACO", formada por uma alma de gesso de origem natural embutida e intimamente ligada a duas lâminas de papelão forte, aditivada para melhorar as suas prestações acústicas. (material) | 2 | 21.75 | 43.500 |
| mt12plj010a | m | Fita microperfurada de papel "PLACO", de 50 mm de largura, para acabamento de juntas de placas de gesso acartonado. (material) | 2.1 | 0.16 | 0.336 |
| mt12plm010a | kg | Massa de secagem em pó SN "PLACO"; Euroclasse A2-s1, d0 de reação ao fogo, intervalo de temperatura de trabalho de 5 a 30°C, para aplicação manual com fita de juntas; para o tratamento das juntas das placas de gesso acartonado. (material) | 0.66 | 3.36 | 2.218 |
| mt12plt010a | Un | Parafuso autoatarraxante TTPC 25 "PLACO", com cabeça de trombeta, de 25 mm de comprimento, para instalação de placas de gesso acartonado sobre perfis de espessura inferior a 6 mm. (material) | 6 | 0.04 | 0.240 |
| mt12plt010c | Un | Parafuso autoatarraxante TTPC 35 "PLACO", com cabeça de trombeta, de 35 mm de comprimento, para instalação de placas de gesso acartonado sobre perfis de espessura inferior a 6 mm. (material) | 11 | 0.05 | 0.550 |
| mt12plt040 | Un | Parafuso autoperfurante de aço inoxidável Placotherm Integra "PLACO", com cabeça hexagonal, de 25 mm de comprimento. (material) | 24 | 0.2 | 4.800 |
| mt28pcc010c | l | Primer regulador da absorção Webertene Primer "WEBER", cor a escolher, gama Estándar, à base de copolímeros acrílicos, cargas minerais e aditivos especiais, impermeável à água da chuva e permeável ao vapor de água. (material) | 0.45 | 19.81 | 8.915 |
| mt28esc090c | kg | Argamassa orgânica Webertene Advance XS "WEBER", cor a escolher, gama Estándar, acabamento em gota, à base de siloxanos, cargas minerais, pigmentos resistentes aos raios UV, fungicidas e aditivos especiais. (material) | 1.5 | 12.15 | 18.225 |
| mo052 | h | Montador de sistemas de fachadas pré-fabricadas. (mão de obra) | 0.944 | 33.54 | 31.662 |
| mo099 | h | Ajudante de montador de sistemas de fachadas pré-fabricadas. (mão de obra) | 0.557 | 27.93 | 15.557 |
| % | % | Custos diretos complementares | 2 % | 418.411 | 8.368 |
|  |  | Custos diretos |  |  | 426.779 |

Resíduos:
- colocação: mt12plp340a; fator de resíduo 0.012844
- colocação: mt12plp350a; fator de resíduo 0.00653094
- colocação: mt12plj020a; fator de resíduo 0.06
- colocação: mt12plt035a Parafuso autoperfurante rosca-chapa, THRPF 13 "PLACO", de 13 mm de comprimento; fator de resíduo 0.005
- colocação: mt16lvi035a; fator de resíduo 0.044625
- colocação: mt12plp070b; fator de resíduo 0.0168553
- colocação: mt12plp060b; fator de resíduo 0.0153066
- colocação: mt16lvi030alfq; fator de resíduo 0.048
- colocação: mt15mvp010a; fator de resíduo 0.0691837
- colocação: mt12plq010a Placa de cimento de alto rendimento, Aquaroc 13 "PLACO", de 12,5x1200x900 mm; fator de resíduo 0.0248
- colocação: mt28fvp010a; fator de resíduo 0.055
- colocação: mt28mpp010a; fator de resíduo 0.013332
- colocação: mt28fvp050; fator de resíduo 0.048
- colocação: mt28fvp020a; fator de resíduo 0.0548011
- colocação: mt12plk010hgpcc; fator de resíduo 0.018
- colocação: mt12plj010a Fita microperfurada de papel "PLACO", de 50 mm de largura, para acabamento de juntas de placas de gesso acartonado; fator de resíduo 0.0440299
- colocação: mt12plm010a; fator de resíduo 0.03
- colocação: mt12plt010a; fator de resíduo 0.00533333
- colocação: mt12plt010c; fator de resíduo 0.00526316
- colocação: mt12plt040 Parafuso autoperfurante de aço inoxidável Placotherm Integra "PLACO", com cabeça hexagonal, de 25 mm de comprimento; fator de resíduo 0.0173333
- colocação: mt28esc090c; fator de resíduo 0.0066

## Recursos

**mt12plp340a** m Canal de perfil de aço galvanizado Z1 (Z140)
Dados técnicos: Custo energético 111.980 MJ; Emissão de CO2 3.432 kg; Código LER 17 04 05; Massa do elemento 0.84 kg; Volume 0.0004 m3
Resíduos:
- embalagem: re170203 Plástico. (componente de resíduo); rendimento 0.006 kg; Código LER 17 02 03; Massa do elemento 1 kg; Volume 0.001667 m3

**mt12plp350a** m Montante de perfil de aço galvanizado Z1 (Z140)
Dados técnicos: Custo energético 185.035 MJ; Emissão de CO2 5.667 kg; Código LER 17 04 05; Massa do elemento 1.39 kg; Volume 0.000662 m3
Resíduos:
- embalagem: re170203 Plástico; rendimento 0.008 kg

**mt12plj020a** m Banda estanque autocolante
Dados técnicos: Custo energético 1.399 MJ; Emissão de CO2 0.051 kg; Código LER 17 06 04; Massa do elemento 0.0095 kg; Volume 0.000016 m3
Resíduos:
- embalagem: re170203 Plástico; rendimento 0.001 kg

**mt12plt035a** Un Parafuso autoperfurante rosca-chapa, THRPF 13 "PLACO", de 13 mm de comprimento
Dados técnicos: Custo energético 0.010 MJ; Emissão de CO2 0.001 kg; Código LER 17 04 05; Massa do elemento 0.001 kg
Resíduos:
- embalagem: re150101 Embalagens de papel e cartão. (componente de resíduo); rendimento 0.001 kg; Código LER 15 01 01; Massa do elemento 1 kg; Volume 0.001333 m3

**mt16lvi035a** m² Painel compacto de lã mineral Arena
Dados técnicos: Custo energético 134.365 MJ; Emissão de CO2 6.782 kg; Código LER 17 06 04; Massa do elemento 3.6 kg; Volume 0.006 m3
Resíduos:
- embalagem: re170203 Plástico; rendimento 0.025 kg

**mt12plp070b** m Canal de perfil de aço galvanizado
Dados técnicos: Custo energético 62.839 MJ; Emissão de CO2 1.930 kg; Código LER 17 04 05; Massa do elemento 0.47 kg; Volume 0.000224 m3
Resíduos:
- embalagem: re170203 Plástico; rendimento 0.005 kg

**mt12plp060b** m Montante de perfil de aço galvanizado
Dados técnicos: Custo energético 81.433 MJ; Emissão de CO2 2.498 kg; Código LER 17 04 05; Massa do elemento 0.61 kg; Volume 0.00029 m3
Resíduos:
- embalagem: re170203 Plástico; rendimento 0.006 kg

**mt16lvi030alfq** m² Painel semi-rígido de lã mineral Arena de alta densidade
Dados técnicos: Custo energético 68.277 MJ; Emissão de CO2 3.445 kg; Código LER 17 06 04; Massa do elemento 1.8 kg; Volume 0.003 m3
Resíduos:
- embalagem: re170203 Plástico; rendimento 0.024 kg

**mt15mvp010a** m Membrana altamente transpirante impermeável à água da chuva
Dados técnicos: Custo energético 9.636 MJ; Emissão de CO2 0.478 kg; Código LER 17 02 03; Massa do elemento 0.098 kg; Volume 0.000163 m3
Resíduos:
- embalagem: re170203 Plástico; rendimento 0.001 kg

**mt12plq010a** m² Placa de cimento de alto rendimento, Aquaroc 13 "PLACO", de 12,5x1200x900 mm
Dados técnicos: Custo energético 0.793 MJ; Emissão de CO2 2.044 kg; Código LER 17 01 01; Massa do elemento 13.5 kg; Volume 0.009 m3
Resíduos:
- embalagem: re170203 Plástico; rendimento 0.004 kg

**mt28fvp010a** m Fita de juntas de malha de fibra de vidro anti-álcalis
Dados técnicos: Custo energético 1.215 MJ; Emissão de CO2 0.060 kg; Código LER 17 02 03; Massa do elemento 0.016 kg; Volume 0.000027 m3
Resíduos:
- embalagem: re170203 Plástico; rendimento 0.001 kg

**mt28mpp010a** kg Argamassa polimérica de altas prestações reforçada com fibras
Dados técnicos: Custo energético 3.340 MJ; Emissão de CO2 0.250 kg; Código LER 17 01 01; Massa do elemento 1 kg; Volume 0.000667 m3

**mt28fvp050** m Perfil de PVC com malha de fibra de vidro anti-álcalis
Dados técnicos: Custo energético 11.900 MJ; Emissão de CO2 0.855 kg; Código LER 17 02 03; Massa do elemento 0.2 kg; Volume 0.000333 m3
Resíduos:
- embalagem: re170203 Plástico; rendimento 0.005 kg

**mt28fvp020a** m Malha de reforço de fibra de vidro anti-álcalis
Dados técnicos: Custo energético 12.408 MJ; Emissão de CO2 0.609 kg; Código LER 17 02 03; Massa do elemento 0.176 kg; Volume 0.000293 m3
Resíduos:
- embalagem: re170203 Plástico; rendimento 0.001 kg

**mt12plk010hgpcc** m² Placa de gesso acartonado DFI / - 1200 / 2500 / 12,5 / com as bordas longitudinais afinados
Dados técnicos: Custo energético 38.866 MJ; Emissão de CO2 2.076 kg; Código LER 17 08 02; Massa do elemento 12.1 kg; Volume 0.0121 m3
Resíduos:
- embalagem: re170203 Plástico; rendimento 0.004 kg

**mt12plj010a** m Fita microperfurada de papel "PLACO", de 50 mm de largura, para acabamento de juntas de placas de gesso acartonado
Dados técnicos: Custo energético 0.004 MJ; Emissão de CO2 0.006 kg; Código LER 20 01 01; Massa do elemento 0.0067 kg; Volume 0.000009 m3

**mt12plm010a** kg Massa de secagem em pó SN "PLACO"; Euroclasse A2-s1
Dados técnicos: Custo energético 9.578 MJ; Emissão de CO2 0.386 kg; Código LER 17 08 02; Massa do elemento 1 kg; Volume 0.001 m3
Resíduos:
- embalagem: re170203 Plástico; rendimento 0.02 kg

**mt12plt010a** Un Parafuso autoatarraxante TTPC 25 "PLACO"
Dados técnicos: Custo energético 0.015 MJ; Emissão de CO2 0.002 kg; Código LER 17 04 05; Massa do elemento 0.0015 kg
Resíduos:
- embalagem: re150101 Embalagens de papel e cartão; rendimento 0.001 kg

**mt12plt010c** Un Parafuso autoatarraxante TTPC 35 "PLACO"
Dados técnicos: Custo energético 0.019 MJ; Emissão de CO2 0.002 kg; Código LER 17 04 05; Massa do elemento 0.0019 kg
Resíduos:
- embalagem: re150101 Embalagens de papel e cartão; rendimento 0.001 kg

**mt12plt040** Un Parafuso autoperfurante de aço inoxidável Placotherm Integra "PLACO", com cabeça hexagonal, de 25 mm de comprimento
Dados técnicos: Custo energético 2.493 MJ; Emissão de CO2 0.131 kg; Código LER 17 04 05; Massa do elemento 0.0015 kg
Resíduos:
- embalagem: re170203 Plástico; rendimento 0.025 kg

**mt28esc090c** kg Argamassa orgânica Webertene Advance XS "WEBER"
Dados técnicos: Custo energético 4.268 MJ; Emissão de CO2 0.262 kg; Código LER 17 01 01; Massa do elemento 1 kg; Volume 0.000667 m3
Resíduos:
- embalagem: re150101 Embalagens de papel e cartão; rendimento 0.014 kg
