# Parede de fachada de blocos de vidro moldado

- Propriedade do ficheiro: CYPE Ingenieros S.A.
- Formato: FIEBDC-3/2016
- Programa: Gerador de preços para construção civil. CYPE Ingenieros, S.A.
- Data: 17/06/2024
- Âmbito geográfico: Brasil
- Moeda: BRL
- Custos indiretos: 3 %
- Despesas gerais: 13 %
- Lucro: 6 %
- IVA: 17 %

## F Fachadas, paredes, divisórias e proteções

### FU Envidraçados

#### FUV Fachadas de blocos de vidro moldado

**FUV010** m² Parede de fachada de blocos de vidro moldado.
Parede de fachada de blocos ocos de vidro moldado ondulado, incolor, 190x190x80 mm, assentes com argamassa de cimento branco confeccionada em obra, com juntas perimetrais de 3,5 cm de espessura e juntas entre blocos de 1 cm de espessura mínima, com banda autocolante dessolidarizante de espuma de poliuretano de células fechadas, de 3,2 mm de espessura e 70 mm de largura. Inclusive cruzetas de PVC para a colocação de blocos de vidro moldado e silicone para vedação perimetral.
Inclui: Marcação. Colocação e aprumo de prumos de referência. Colocação de fios entre prumos. Colocação das bandas de dilatação inferior e laterais. Colocação dos blocos por fiadas a nível e das cruzetas entre blocos. Colocação da banda de dilatação superior antes da colocação da última fiada de blocos. Rejuntamento dos blocos. Vedação das juntas perimetrais. Correção de falhas e limpeza de juntas.
Critério de medição de projeto: Superfície medida segundo documentação gráfica de Projeto, sem duplicar esquinas nem encontros, descontando todas as aberturas.
Critério de quantitativos de obra: Medir-se-á a superfície realmente executada segundo especificações de Projeto, sem duplicar esquinas nem encontros, descontando todas as aberturas.

| Código | Un | Descrição | Rendimento | Preço | Importância |
|---|---|---|---|---|---|
| mt12psg041c | m | Banda autocolante dessolidarizante de espuma de poliuretano de células fechadas, de 3,2 mm de espessura e 70 mm de largura, resistência térmica 0,10 m²K/W, condutibilidade térmica 0,032 W/(mK). (material) | 0.5 | 0.99 | 0.495 |
| mt21vmh010ada | Un | Bloco oco de vidro moldado ondulado, incolor, 190x190x80 mm, segundo ABNT NBR 14899. (material) | 25 | 7.78 | 194.500 |
| mt21vva110 | Un | Repercussão, por m², de cruzetas de PVC para a colocação de blocos de vidro moldado. (material) | 1 | 9.95 | 9.950 |
| mt15sja025b | Un | Cartucho de silicone acético monocomponente, anti-bolor, cor transparente, de 310 ml. (material) | 0.5 | 45.09 | 22.545 |
| mt08aaa010a | m³ | Água. (material) | 0.002 | 3.79 | 0.008 |
| mt01arg005a | t | Areia de pedreira, para argamassa preparada em obra. (material) | 0.012 | 50.71 | 0.609 |
| mt08cem042 | kg | Cimento branco em sacos. (material) | 3.762 | 1.22 | 4.590 |
| mq06hor010 | h | Betoneira elétrica com uma capacidade de amassamento de 160 l. (equipamento) | 0.006 | 12.69 | 0.076 |
| mo021 | h | Pedreiro de alvenarias. (mão de obra) | 2.844 | 32.24 | 91.691 |
| mo114 | h | Servente de pedreiro de alvenarias. (mão de obra) | 1.422 | 27.81 | 39.546 |
| mo113 | h | Auxiliar de serviços gerais. (mão de obra) | 0.07 | 27.81 | 1.947 |
| % | % | Custos diretos complementares | 2 % | 365.957 | 7.319 |
|  |  | Custos diretos |  |  | 373.276 |

Resíduos:
- colocação: mt12psg041c; fator de resíduo 0.06
- colocação: mt21vmh010ada Bloco oco de vidro moldado ondulado, incolor, 190x190x80 mm, segundo ABNT NBR 14899; fator de resíduo 0.0108459
- colocação: mt15sja025b Cartucho de silicone acético monocomponente, anti-bolor, cor transparente, de 310 ml; fator de resíduo 0.06
- colocação: mt01arg005a Areia de pedreira, para argamassa preparada em obra; fator de resíduo 0.00501329
- colocação: mt08cem042 Cimento branco em sacos; fator de resíduo 0.0063

## Recursos

**mt12psg041c** m Banda autocolante dessolidarizante de espuma de poliuretano de células fechadas
Dados técnicos: Custo energético 2.361 MJ; Emissão de CO2 0.115 kg; Código LER 17 06 04; Massa do elemento 0.0157 kg; Volume 0.000026 m3
Resíduos:
- embalagem: re170203 Plástico. (componente de resíduo); rendimento 0.001 kg; Código LER 17 02 03; Massa do elemento 1 kg; Volume 0.001667 m3

**mt21vmh010ada** Un Bloco oco de vidro moldado ondulado, incolor, 190x190x80 mm, segundo ABNT NBR 14899
Dados técnicos: Custo energético 34.855 MJ; Emissão de CO2 2.444 kg; Código LER 17 02 02; Massa do elemento 2.2 kg; Volume 0.0022 m3
Resíduos:
- embalagem: re170201 Madeira. (componente de resíduo); rendimento 0.014 kg; Código LER 17 02 01; Massa do elemento 1 kg; Volume 0.000909 m3
- embalagem: re170203 Plástico; rendimento 0.001 kg

**mt15sja025b** Un Cartucho de silicone acético monocomponente, anti-bolor, cor transparente, de 310 ml
Dados técnicos: Custo energético 87.088 MJ; Emissão de CO2 3.667 kg; Código LER 17 09 04; Massa do elemento 0.45 kg; Volume 0.0003 m3
Resíduos:
- embalagem: re170203 Plástico; rendimento 0.1 kg

**mt08aaa010a** m³ Água
Dados técnicos: Custo energético 60.000 MJ; Emissão de CO2 30.000 kg

**mt01arg005a** t Areia de pedreira, para argamassa preparada em obra
Dados técnicos: Custo energético 75.000 MJ; Emissão de CO2 4.000 kg; Código LER 01 04 08; Massa do elemento 1000 kg; Volume 0.666667 m3

**mt08cem042** kg Cimento branco em sacos
Dados técnicos: Custo energético 7.174 MJ; Emissão de CO2 0.904 kg; Código LER 17 01 01; Massa do elemento 1 kg; Volume 0.000667 m3
Resíduos:
- embalagem: re150101 Embalagens de papel e cartão. (componente de resíduo); rendimento 0.014 kg; Código LER 15 01 01; Massa do elemento 1 kg; Volume 0.001333 m3
- embalagem: re170201 Madeira; rendimento 0.001 kg
- embalagem: re170203 Plástico; rendimento 0.003 kg
