# Proteção passiva contra incêndios de dutos metálicos de ventilação e extração de fumos, com lãs minerais, sistema "ISOVER"

- Propriedade do ficheiro: CYPE Ingenieros S.A.
- Formato: FIEBDC-3/2016
- Programa: Gerador de preços para construção civil. CYPE Ingenieros, S.A.
- Data: 17/06/2024
- Âmbito geográfico: Brasil
- Moeda: BRL
- Custos indiretos: 3 %
- Despesas gerais: 13 %
- Lucro: 6 %
- IVA: 17 %

## I Instalações

### IO Contra incêndios

#### IOJ Proteção passiva contra incêndios: instalações

**IOJ206** m² Proteção passiva contra incêndios de dutos metálicos de ventilação e extração de fumos, com lãs minerais, sistema "ISOVER".
Sistema de proteção passiva contra incêndios de duto metálico vertical de seção retangular para garantir a resistência ao fogo EI 120, sistema "ISOVER", através do recobrimento com painéis de lã mineral Ultimate® Protect Slab 4.0 "ISOVER", de 90 mm de espessura. Inclusive pernos electrossoldados para a fixação dos painéis à superfície metálica, parafusos helicoidais de aço inoxidável Fire Protect Screw 200, de 200 mm de comprimento, para a união de juntas longitudinais entre painéis isolantes, pasta intumescente em base aquosa, Proteck BSF para a vedação ignífuga de passagem de dutos metálicos entre sectores de incêndio, adesivo incombustível e inorgânico, à base de silicato de sódio alcalino, Protect BSK, para a vedação ignífuga do encontro entre a lã mineral e o paramento, e perfis em L, de aço galvanizado, de 30 mm para o reforço do encontro entre a lã mineral e o paramento.
Inclui: Corte e ajuste dos painéis. Fixação dos painéis à superfície metálica. Resolução de juntas longitudinais entre painéis isolantes. Vedação de passagem de dutos metálicos entre sectores de incêndio. Vedação do encontro entre a lã mineral e o paramento. Colocação dos perfis de reforço.
Critério de medição de projeto: Superfície medida segundo documentação gráfica de Projeto.
Critério de quantitativos de obra: Medir-se-á a superfície realmente executada segundo especificações de Projeto.

| Código | Un | Descrição | Rendimento | Preço | Importância |
|---|---|---|---|---|---|
| mt42coi120d | m² | Painel de lã mineral Ultimate® Protect Slab 4.0 "ISOVER", de 90 mm de espessura, Euroclasse A1 de reação ao fogo, para a proteção contra incêndios de dutos metálicos retangulares. (material) | 1.1 | 469.46 | 516.406 |
| mt12psg160d | m | Perfil em L, de aço galvanizado, de 30 mm. (material) | 0.67 | 2.57 | 1.722 |
| mt42coi036b | Un | Cartucho de 310 ml de pasta intumescente em base aquosa, Proteck BSF "ISOVER", cor branca, com pH neutro e sem dissolventes, para vedação ignífuga de passagem de dutos metálicos entre sectores de incêndio. (material) | 0.02 | 237.4 | 4.748 |
| mt42coi035b | kg | Adesivo incombustível e inorgânico, à base de silicato de sódio alcalino, Protect BSK "ISOVER", de pega lenta, para vedação ignífuga do encontro entre a lã mineral e o paramento. (material) | 0.05 | 60.44 | 3.022 |
| mt42coi037j | Un | Pernos electrossoldáveis "ISOVER", de 100 mm de comprimento, para fixação do painel à superfície metálica. (material) | 18 | 1.01 | 18.180 |
| mt42coi038n | Un | Parafuso helicoidal de aço inoxidável Fire Protect Screw 200 "ISOVER", de 200 mm de comprimento, para a união de juntas longitudinais entre painéis isolantes. (material) | 4 | 3.34 | 13.360 |
| mo054 | h | Montador de isolamentos. (mão de obra) | 0.523 | 33.54 | 17.541 |
| mo101 | h | Ajudante de montador de isolamentos. (mão de obra) | 0.523 | 27.93 | 14.607 |
| % | % | Custos diretos complementares | 2 % | 589.586 | 11.792 |
|  |  | Custos diretos |  |  | 601.378 |

Resíduos:
- colocação: mt42coi120d; fator de resíduo 0.03
- colocação: mt12psg160d Perfil em L, de aço galvanizado, de 30 mm; fator de resíduo 0.0188
- colocação: mt42coi036b; fator de resíduo 0.0275
- colocação: mt42coi038n; fator de resíduo 0.00356021

## Recursos

**mt42coi120d** m² Painel de lã mineral Ultimate® Protect Slab 4.0 "ISOVER"
Dados técnicos: Custo energético 102.222 MJ; Emissão de CO2 5.159 kg; Código LER 17 06 04; Massa do elemento 2.7 kg; Volume 0.0045 m3
Resíduos:
- embalagem: re170203 Plástico. (componente de resíduo); rendimento 0.034 kg; Código LER 17 02 03; Massa do elemento 1 kg; Volume 0.001667 m3

**mt12psg160d** m Perfil em L, de aço galvanizado, de 30 mm
Dados técnicos: Custo energético 46.887 MJ; Emissão de CO2 1.442 kg; Código LER 17 04 05; Massa do elemento 0.35 kg; Volume 0.000167 m3
Resíduos:
- embalagem: re170203 Plástico; rendimento 0.005 kg

**mt42coi036b** Un Cartucho de 310 ml de pasta intumescente em base aquosa
Dados técnicos: Custo energético 46.874 MJ; Emissão de CO2 2.038 kg; Código LER 17 09 04; Massa do elemento 0.496 kg; Volume 0.000331 m3
Resíduos:
- embalagem: re170203 Plástico; rendimento 0.2 kg

**mt42coi038n** Un Parafuso helicoidal de aço inoxidável Fire Protect Screw 200 "ISOVER"
Dados técnicos: Custo energético 1.850 MJ; Emissão de CO2 0.270 kg; Código LER 17 04 05; Massa do elemento 0.0382 kg; Volume 0.000018 m3
Resíduos:
- embalagem: re150101 Embalagens de papel e cartão. (componente de resíduo); rendimento 0.001 kg; Código LER 15 01 01; Massa do elemento 1 kg; Volume 0.001333 m3
