# Proteção passiva contra incêndios de elemento estrutural, com argamassa projetada. Sistema "PLACO"

- Propriedade do ficheiro: CYPE Ingenieros S.A.
- Formato: FIEBDC-3/2016
- Programa: Gerador de preços para construção civil. CYPE Ingenieros, S.A.
- Data: 17/06/2024
- Âmbito geográfico: Brasil
- Moeda: BRL
- Custos indiretos: 3 %
- Despesas gerais: 13 %
- Lucro: 6 %
- IVA: 17 %

## I Instalações

### IO Contra incêndios

#### IOR Proteção passiva contra incêndios: estruturas

**IOR064** m² Proteção passiva contra incêndios de elemento estrutural, com argamassa projetada. Sistema "PLACO".
Sistema de proteção passiva contra incêndios de viga de aço HEA 100, protegida em 3 faces, sistema "PLACO", através de projeção pneumática de argamassa Igniver, composta por uma base de gesso, vermiculita e aditivos especiais, reação ao fogo classe A1, até formar uma espessura mínima de 10 mm e alcançar uma resistência ao fogo de 15 minutos.
Inclui: Limpeza e preparação da superfície do perfil metálico. Proteção dos elementos da envolvente que possam ser afetados durante os trabalhos de projeção. Projeção mecânica da argamassa.
Critério de medição de projeto: Superfície resultante do desenvolvimento dos perfis metálicos que compõem a estrutura, segundo documentação gráfica de Projeto.
Critério de quantitativos de obra: Medir-se-á a superfície realmente executada segundo especificações de Projeto, resultante do desenvolvimento dos perfis metálicos que compõem a estrutura.

| Código | Un | Descrição | Rendimento | Preço | Importância |
|---|---|---|---|---|---|
| mt09mip010a | kg | Argamassa Igniver "PLACO", composta por uma base de gesso, vermiculita e aditivos especiais, reação ao fogo classe A1, para proteção passiva contra o fogo através de projeção. (material) | 7 | 1.56 | 10.920 |
| mq06pym010 | h | Misturadora-bombeadora para argamassas e gessos projetados, de 3 m³/h. (equipamento) | 0.159 | 31.33 | 4.981 |
| mo030 | h | Aplicador de produtos isolantes. (mão de obra) | 0.166 | 32.24 | 5.352 |
| mo068 | h | Ajudante de aplicador de produtos isolantes. (mão de obra) | 0.166 | 30.23 | 5.018 |
| % | % | Custos diretos complementares | 2 % | 26.271 | 0.525 |
|  |  | Custos diretos |  |  | 26.796 |

Resíduos:
- colocação: mt09mip010a; fator de resíduo 0.0063

## Recursos

**mt09mip010a** kg Argamassa Igniver "PLACO"
Dados técnicos: Custo energético 4.440 MJ; Emissão de CO2 0.193 kg; Código LER 17 01 01; Massa do elemento 1 kg; Volume 0.000667 m3
Resíduos:
- embalagem: re150101 Embalagens de papel e cartão. (componente de resíduo); rendimento 0.014 kg; Código LER 15 01 01; Massa do elemento 1 kg; Volume 0.001333 m3
- embalagem: re170201 Madeira. (componente de resíduo); rendimento 0.002 kg; Código LER 17 02 01; Massa do elemento 1 kg; Volume 0.000909 m3
- embalagem: re170203 Plástico. (componente de resíduo); rendimento 0.003 kg; Código LER 17 02 03; Massa do elemento 1 kg; Volume 0.001667 m3
