# Isolamento termo-acústico exterior de dutos metálicos

- Propriedade do ficheiro: CYPE Ingenieros S.A.
- Formato: FIEBDC-3/2016
- Programa: Gerador de preços para construção civil. CYPE Ingenieros, S.A.
- Data: 17/06/2024
- Âmbito geográfico: Brasil
- Moeda: BRL
- Custos indiretos: 3 %
- Despesas gerais: 13 %
- Lucro: 6 %
- IVA: 17 %

## N Isolamentos e impermeabilizações

### NA Isolamentos térmicos

#### NAC Dutos metálicos

**NAC010** m² Isolamento termo-acústico exterior de dutos metálicos.
Isolamento termo-acústico exterior para duto metálico retangular de climatização, realizado com manta de lã de vidro Climcover Roll Alu3 "ISOVER", revestida em uma das suas faces com um complexo kraft-alumínio reforçado que atua como barreira de vapor, incorporando sobreposição de 5 cm para o vedante entre tramos, de 30 mm de espessura, resistência térmica 0,86 m²K/W, condutibilidade térmica 0,035 W/(mK), fixado com fita autocolante de alumínio. Inclusive fita adesiva de alumínio para a vedação de juntas.
Inclui: Limpeza e preparação da superfície suporte. Implantação e corte do isolamento. Colocação do isolamento. Fixação do isolamento. Vedação de juntas e ligações.
Critério de medição de projeto: Superfície medida segundo documentação gráfica de Projeto.
Critério de quantitativos de obra: Medir-se-á a superfície realmente executada segundo especificações de Projeto.

| Código | Un | Descrição | Rendimento | Preço | Importância |
|---|---|---|---|---|---|
| mt42coi100ac | m² | Manta de lã de vidro Climcover Roll Alu3 "ISOVER", revestida em uma das suas faces com um complexo kraft-alumínio reforçado que atua como barreira de vapor, incorporando sobreposição de 5 cm para o vedante entre tramos, de 30 mm de espessura, resistência térmica 0,86 m²K/W, condutibilidade térmica 0,035 W/(mK), Euroclasse B-s1, d0 de reação ao fogo, com código de designação MW-EN 14303-T2-MV1. (material) | 1.1 | 35.49 | 39.039 |
| mt42con020 | m | Fita autocolante de alumínio, de 50 microns de espessura e 65 mm de largura, à base de resinas acrílicas, para a vedação e fixação do isolamento. (material) | 1.5 | 1.27 | 1.905 |
| mo054 | h | Montador de isolamentos. (mão de obra) | 0.115 | 33.54 | 3.857 |
| mo101 | h | Ajudante de montador de isolamentos. (mão de obra) | 0.115 | 27.93 | 3.212 |
| % | % | Custos diretos complementares | 2 % | 48.013 | 0.960 |
|  |  | Custos diretos |  |  | 48.973 |

Resíduos:
- colocação: mt42coi100ac; fator de resíduo 0.048
- colocação: mt42con020; fator de resíduo 0.048

## Recursos

**mt42coi100ac** m² Manta de lã de vidro Climcover Roll Alu3 "ISOVER"
Dados técnicos: Custo energético 12.317 MJ; Emissão de CO2 0.645 kg; Código LER 17 06 04; Massa do elemento 0.42 kg; Volume 0.0007 m3
Resíduos:
- embalagem: re170203 Plástico. (componente de resíduo); rendimento 0.024 kg; Código LER 17 02 03; Massa do elemento 1 kg; Volume 0.001667 m3

**mt42con020** m Fita autocolante de alumínio
Dados técnicos: Custo energético 3.059 MJ; Emissão de CO2 0.214 kg; Código LER 17 04 02; Massa do elemento 0.023 kg; Volume 0.000015 m3
Resíduos:
- embalagem: re170203 Plástico; rendimento 0.005 kg
