# Isolamento termo-acústico exterior de dutos metálicos

- Propriedade do ficheiro: CYPE Ingenieros S.A.
- Formato: FIEBDC-3/2016
- Programa: Gerador de preços para construção civil. CYPE Ingenieros, S.A.
- Data: 17/06/2024
- Âmbito geográfico: Brasil
- Moeda: BRL
- Custos indiretos: 3 %
- Despesas gerais: 13 %
- Lucro: 6 %
- IVA: 17 %

## N Isolamentos e impermeabilizações

### NA Isolamentos térmicos

#### NAC Dutos metálicos

**NAC010** m² Isolamento termo-acústico exterior de dutos metálicos.
Isolamento termo-acústico exterior para duto metálico circular de climatização, realizado com manta de lã de vidro Climcover Roll Alu2 "ISOVER", revestido em uma das suas faces com alumínio reforçado que atua como barreira de vapor, de 30 mm de espessura, para o isolamento de dutos de ar em climatização, resistência térmica 0,86 m²K/W, condutibilidade térmica 0,035 W/(mK); com 39,76 dB de índice global de redução sonora, Rw; proporcionando uma melhora do índice global de redução sonora ponderado A de 9,43 dBA, em tubos de queda com vazão médio de 60 l/min, fixado com fita autocolante de alumínio. Inclusive fita adesiva de alumínio para a vedação de juntas.
Inclui: Limpeza e preparação da superfície suporte. Implantação e corte do isolamento. Colocação do isolamento. Fixação do isolamento. Vedação de juntas e ligações.
Critério de medição de projeto: Superfície medida segundo documentação gráfica de Projeto.
Critério de quantitativos de obra: Medir-se-á a superfície realmente executada segundo especificações de Projeto.

| Código | Un | Descrição | Rendimento | Preço | Importância |
|---|---|---|---|---|---|
| mt42coi110a | m² | Manta de lã de vidro Climcover Roll Alu2 "ISOVER", revestido em uma das suas faces com alumínio reforçado que atua como barreira de vapor, de 30 mm de espessura, para o isolamento de dutos de ar em climatização, resistência térmica 0,86 m²K/W, condutibilidade térmica 0,035 W/(mK); com 39,76 dB de índice global de redução sonora, Rw; proporcionando uma melhora do índice global de redução sonora ponderado A de 9,43 dBA, em tubos de queda com vazão médio de 60 l/min, Euroclasse A2-s1, d0 de reação ao fogo, com código de designação MW-EN 14303-T2-MV1. (material) | 1.1 | 46.87 | 51.557 |
| mt42con020 | m | Fita autocolante de alumínio, de 50 microns de espessura e 65 mm de largura, à base de resinas acrílicas, para a vedação e fixação do isolamento. (material) | 1.5 | 1.27 | 1.905 |
| mo054 | h | Montador de isolamentos. (mão de obra) | 0.105 | 33.54 | 3.522 |
| mo101 | h | Ajudante de montador de isolamentos. (mão de obra) | 0.105 | 27.93 | 2.933 |
| % | % | Custos diretos complementares | 2 % | 59.917 | 1.198 |
|  |  | Custos diretos |  |  | 61.115 |

Resíduos:
- colocação: mt42coi110a; fator de resíduo 0.048
- colocação: mt42con020; fator de resíduo 0.048

## Recursos

**mt42coi110a** m² Manta de lã de vidro Climcover Roll Alu2 "ISOVER"
Dados técnicos: Custo energético 13.065 MJ; Emissão de CO2 0.745 kg; Código LER 17 06 04; Massa do elemento 0.42 kg; Volume 0.0007 m3
Resíduos:
- embalagem: re170203 Plástico. (componente de resíduo); rendimento 0.024 kg; Código LER 17 02 03; Massa do elemento 1 kg; Volume 0.001667 m3

**mt42con020** m Fita autocolante de alumínio
Dados técnicos: Custo energético 3.059 MJ; Emissão de CO2 0.214 kg; Código LER 17 04 02; Massa do elemento 0.023 kg; Volume 0.000015 m3
Resíduos:
- embalagem: re170203 Plástico; rendimento 0.005 kg
