# Isolamento térmico sob laje, com lãs minerais

- Propriedade do ficheiro: CYPE Ingenieros S.A.
- Formato: FIEBDC-3/2016
- Programa: Gerador de preços para construção civil. CYPE Ingenieros, S.A.
- Data: 17/06/2024
- Âmbito geográfico: Brasil
- Moeda: BRL
- Custos indiretos: 3 %
- Despesas gerais: 13 %
- Lucro: 6 %
- IVA: 17 %

## N Isolamentos e impermeabilizações

### NA Isolamentos térmicos

#### NAD Lajes

**NAD010** m² Isolamento térmico sob laje, com lãs minerais.
Isolamento térmico sob laje, com painel rígido de lã de rocha vulcânica, com um revestimento de partículas longas de madeira aglomeradas com cimento, de 80 mm de espessura, resistência térmica 2,05 m²K/W, condutibilidade térmica 0,039 W/(mK). Colocação em obra: topo a topo, com fixações mecânicas.
Inclui: Limpeza e preparação da superfície suporte. Implantação e corte do isolamento. Colocação do isolamento. Fixação do isolamento.
Critério de medição de projeto: Superfície medida segundo documentação gráfica de Projeto.
Critério de quantitativos de obra: Medir-se-á a superfície realmente executada segundo especificações de Projeto.

| Código | Un | Descrição | Rendimento | Preço | Importância |
|---|---|---|---|---|---|
| mt16lrw200gb | m² | Painel rígido de lã de rocha vulcânica, com um revestimento de partículas longas de madeira aglomeradas com cimento, de 80 mm de espessura, resistência térmica 2,05 m²K/W, condutibilidade térmica 0,039 W/(mK), Euroclasse B2-s1, d0 de reação ao fogo, densidade 40 kg/m³, calor específico 840 J/kgK e fator de resistência à difusão do vapor de água 1; proporcionando uma redução do nível global ponderado de pressão a ruído aéreo de 3 dBA. (material) | 1.05 | 428.35 | 449.768 |
| mt16aaa021a | Un | Bucha de expansão e prego de polipropileno, com marco de estanqueidade, para fixação mecânica de painéis isolantes. (material) | 6 | 0.52 | 3.120 |
| mo054 | h | Montador de isolamentos. (mão de obra) | 0.125 | 33.54 | 4.193 |
| mo101 | h | Ajudante de montador de isolamentos. (mão de obra) | 0.125 | 27.93 | 3.491 |
| % | % | Custos diretos complementares | 2 % | 460.572 | 9.211 |
|  |  | Custos diretos |  |  | 469.783 |

Resíduos:
- colocação: mt16lrw200gb; fator de resíduo 0.024

## Recursos

**mt16lrw200gb** m² Painel rígido de lã de rocha vulcânica
Dados técnicos: Custo energético 188.222 MJ; Emissão de CO2 4.964 kg; Código LER 17 06 04; Massa do elemento 3.2 kg; Volume 0.005333 m3
Resíduos:
- embalagem: re170203 Plástico. (componente de resíduo); rendimento 0.034 kg; Código LER 17 02 03; Massa do elemento 1 kg; Volume 0.001667 m3

**mt16aaa021a** Un Bucha de expansão e prego de polipropileno, com marco de estanqueidade, para fixação mecânica de painéis isolantes
Dados técnicos: Custo energético 0.968 MJ; Emissão de CO2 0.090 kg
Resíduos:
- embalagem: re150101 Embalagens de papel e cartão. (componente de resíduo); rendimento 0.072 kg; Código LER 15 01 01; Massa do elemento 1 kg; Volume 0.001333 m3
