# Isolamento térmico sob laje, com lãs minerais

- Propriedade do ficheiro: CYPE Ingenieros S.A.
- Formato: FIEBDC-3/2016
- Programa: Gerador de preços para construção civil. CYPE Ingenieros, S.A.
- Data: 17/06/2024
- Âmbito geográfico: Brasil
- Moeda: BRL
- Custos indiretos: 3 %
- Despesas gerais: 13 %
- Lucro: 6 %
- IVA: 17 %

## N Isolamentos e impermeabilizações

### NA Isolamentos térmicos

#### NAD Lajes

**NAD010** m² Isolamento térmico sob laje, com lãs minerais.
Isolamento térmico sob laje, com lã mineral, Ecovent® 032 "ISOVER", de 100 mm de espessura, revestida em uma das suas faces com um tecido de vidro negro (tecido Neto), fornecido em rolos, resistência térmica 3,1 m²K/W, condutibilidade térmica 0,032 W/(mK) coeficiente de absorção sonora médio 1 para uma frequência de 500 Hz. Colocação em obra: topo a topo, com cimento cola.
Inclui: Limpeza e preparação da superfície suporte. Implantação e corte do isolamento. Colocação do isolamento.
Critério de medição de projeto: Superfície medida segundo documentação gráfica de Projeto.
Critério de quantitativos de obra: Medir-se-á a superfície realmente executada segundo especificações de Projeto.

| Código | Un | Descrição | Rendimento | Preço | Importância |
|---|---|---|---|---|---|
| mt16lvi030aerw | m² | Manta de lã mineral, Ecovent® 032 "ISOVER", de 100 mm de espessura, revestida em uma das suas faces com um tecido de vidro negro (tecido Neto), fornecido em rolos, resistência térmica 3,1 m²K/W, condutibilidade térmica 0,032 W/(mK) coeficiente de absorção sonora médio 1 para uma frequência de 500 Hz, Euroclasse A1 de reação ao fogo, capacidade de absorção de água a curto prazo <=1 kg/m² e fator de resistência à difusão do vapor de água 1. (material) | 1.05 | 97.78 | 102.669 |
| mo054 | h | Montador de isolamentos. (mão de obra) | 0.125 | 33.54 | 4.193 |
| mo101 | h | Ajudante de montador de isolamentos. (mão de obra) | 0.125 | 27.93 | 3.491 |
| % | % | Custos diretos complementares | 2 % | 110.353 | 2.207 |
|  |  | Custos diretos |  |  | 112.560 |

Resíduos:
- colocação: mt16lvi030aerw; fator de resíduo 0.029625

## Recursos

**mt16lvi030aerw** m² Manta de lã mineral
Dados técnicos: Custo energético 150.507 MJ; Emissão de CO2 7.552 kg; Código LER 17 06 04; Massa do elemento 4 kg; Volume 0.006667 m3
Resíduos:
- embalagem: re170203 Plástico. (componente de resíduo); rendimento 0.032 kg; Código LER 17 02 03; Massa do elemento 1 kg; Volume 0.001667 m3
