# Isolamento térmico sob laje, com lãs minerais

- Propriedade do ficheiro: CYPE Ingenieros S.A.
- Formato: FIEBDC-3/2016
- Programa: Gerador de preços para construção civil. CYPE Ingenieros, S.A.
- Data: 17/06/2024
- Âmbito geográfico: Brasil
- Moeda: BRL
- Custos indiretos: 3 %
- Despesas gerais: 13 %
- Lucro: 6 %
- IVA: 17 %

## N Isolamentos e impermeabilizações

### NA Isolamentos térmicos

#### NAD Lajes

**NAD010** m² Isolamento térmico sob laje, com lãs minerais.
Isolamento térmico sob laje, com painel lã de rocha, Geowall 34 "ISOVER", não revestido, de 30 mm de espessura, resistência térmica 0,85 m²K/W, condutibilidade térmica 0,034 W/(mK). Colocação em obra: topo a topo, com cimento cola.
Inclui: Limpeza e preparação da superfície suporte. Implantação e corte do isolamento. Aplicação da cola. Colocação do isolamento.
Critério de medição de projeto: Superfície medida segundo documentação gráfica de Projeto.
Critério de quantitativos de obra: Medir-se-á a superfície realmente executada segundo especificações de Projeto.

| Código | Un | Descrição | Rendimento | Preço | Importância |
|---|---|---|---|---|---|
| mt16lri010sc | m² | Painel rígido de lã mineral, Geowall 34 "ISOVER", não revestido, de 30 mm de espessura, resistência térmica 0,85 m²K/W, condutibilidade térmica 0,034 W/(mK), coeficiente de absorção sonora médio 0,6 para uma frequência de 500 Hz e Euroclasse A1 de reação ao fogo. (material) | 1.05 | 33.49 | 35.165 |
| mt16aaa040c | kg | Cimento cola para fixação de painéis isolantes. (material) | 1 | 3.01 | 3.010 |
| mo054 | h | Montador de isolamentos. (mão de obra) | 0.105 | 33.54 | 3.522 |
| mo101 | h | Ajudante de montador de isolamentos. (mão de obra) | 0.105 | 27.93 | 2.933 |
| % | % | Custos diretos complementares | 2 % | 44.630 | 0.893 |
|  |  | Custos diretos |  |  | 45.523 |

Resíduos:
- colocação: mt16lri010sc; fator de resíduo 0.048
- colocação: mt16aaa040c Cimento cola para fixação de painéis isolantes; fator de resíduo 0.07

## Recursos

**mt16lri010sc** m² Painel rígido de lã mineral
Dados técnicos: Custo energético 22.341 MJ; Emissão de CO2 1.539 kg; Código LER 17 06 04; Massa do elemento 1.6 kg; Volume 0.002667 m3
Resíduos:
- embalagem: re170203 Plástico. (componente de resíduo); rendimento 0.024 kg; Código LER 17 02 03; Massa do elemento 1 kg; Volume 0.001667 m3

**mt16aaa040c** kg Cimento cola para fixação de painéis isolantes
Dados técnicos: Custo energético 3.871 MJ; Emissão de CO2 0.344 kg; Código LER 17 09 04; Massa do elemento 1 kg; Volume 0.000667 m3
Resíduos:
- embalagem: re170203 Plástico; rendimento 0.003 kg
