# Isolamento termo-acústico de pisos flutuantes, com lãs minerais

- Propriedade do ficheiro: CYPE Ingenieros S.A.
- Formato: FIEBDC-3/2016
- Programa: Gerador de preços para construção civil. CYPE Ingenieros, S.A.
- Data: 17/06/2024
- Âmbito geográfico: Brasil
- Moeda: BRL
- Custos indiretos: 3 %
- Despesas gerais: 13 %
- Lucro: 6 %
- IVA: 17 %

## N Isolamentos e impermeabilizações

### NA Isolamentos térmicos

#### NAL Pisos flutuantes

**NAL010** m² Isolamento termo-acústico de pisos flutuantes, com lãs minerais.
Isolamento termo-acústico de pisos flutuantes, formado por painel rígido de lã de rocha, revestido em uma das suas faces com filme de polietileno, Panel PST, de 22 mm de espessura, resistência térmica 0,55 m²K/W, condutibilidade térmica 0,039 W/(mK), e dessolidarização perimetral executada com o mesmo material isolante. Colocação em obra: topo a topo, simplesmente apoiado, preparado para receber um contrapiso de argamassa ou concreto. Inclusive fita autocolante para vedação de juntas.
Inclui: Limpeza e preparação da superfície suporte. Implantação e corte do isolamento. Colocação do isolamento.
Critério de medição de projeto: Superfície medida segundo documentação gráfica de Projeto.
Critério de quantitativos de obra: Medir-se-á a superfície realmente executada segundo especificações de Projeto.

| Código | Un | Descrição | Rendimento | Preço | Importância |
|---|---|---|---|---|---|
| mt16lri015cc | m² | Painel rígido de lã de rocha, revestido em uma das suas faces com filme de polietileno, Panel PST "ISOVER", de 22 mm de espessura, resistência térmica 0,55 m²K/W, condutibilidade térmica 0,039 W/(mK), Euroclasse F de reação ao fogo. (material) | 1.1 | 86.39 | 95.029 |
| mt16aaa030 | m | Fita autocolante para vedação de juntas. (material) | 0.25 | 2.01 | 0.503 |
| mo054 | h | Montador de isolamentos. (mão de obra) | 0.084 | 33.54 | 2.817 |
| mo101 | h | Ajudante de montador de isolamentos. (mão de obra) | 0.084 | 27.93 | 2.346 |
| % | % | Custos diretos complementares | 2 % | 100.695 | 2.014 |
|  |  | Custos diretos |  |  | 102.709 |

Resíduos:
- colocação: mt16lri015cc; fator de resíduo 0.036
- colocação: mt16aaa030 Fita autocolante para vedação de juntas; fator de resíduo 0.07

## Recursos

**mt16lri015cc** m² Painel rígido de lã de rocha
Dados técnicos: Custo energético 53.665 MJ; Emissão de CO2 1.459 kg; Código LER 17 06 04; Massa do elemento 0.88 kg; Volume 0.001467 m3
Resíduos:
- embalagem: re170203 Plástico. (componente de resíduo); rendimento 0.029 kg; Código LER 17 02 03; Massa do elemento 1 kg; Volume 0.001667 m3

**mt16aaa030** m Fita autocolante para vedação de juntas
Dados técnicos: Custo energético 0.339 MJ; Emissão de CO2 0.017 kg; Código LER 17 06 04; Massa do elemento 0.0025 kg; Volume 0.000004 m3
Resíduos:
- embalagem: re170203 Plástico; rendimento 0.001 kg
