# Isolamento térmico pelo exterior de coberturas inclinadas, sobre suporte contínuo de concreto

- Propriedade do ficheiro: CYPE Ingenieros S.A.
- Formato: FIEBDC-3/2016
- Programa: Gerador de preços para construção civil. CYPE Ingenieros, S.A.
- Data: 17/06/2024
- Âmbito geográfico: Brasil
- Moeda: BRL
- Custos indiretos: 3 %
- Despesas gerais: 13 %
- Lucro: 6 %
- IVA: 17 %

## N Isolamentos e impermeabilizações

### NA Isolamentos térmicos

#### NAN Coberturas inclinadas

**NAN020** m² Isolamento térmico pelo exterior de coberturas inclinadas, sobre suporte contínuo de concreto.
Isolamento térmico pelo exterior de coberturas inclinadas, sobre suporte contínuo de concreto, formado por: espuma rígida de poliuretano com uma densidade mínima de 35 kg/m³ e 30 mm de espessura média mínima, fabricada "in loco" e projetada sobre a laje de cobertura, recoberta posteriormente com uma camada de regularizaão de argamassa de cimento, confeccionada em obra, dosificação 1:6.
Inclui: Limpeza do suporte. Projeção da espuma de poliuretano. Descarga, espalhamento e nivelamento com réguas da camada de argamassa de regularização.
Critério de medição de projeto: Superfície medida segundo documentação gráfica de Projeto.
Critério de quantitativos de obra: Medir-se-á a superfície realmente executada segundo especificações de Projeto.

| Código | Un | Descrição | Rendimento | Preço | Importância |
|---|---|---|---|---|---|
| mt16poc010b | m² | Espuma rígida de poliuretano projetado "in loco", densidade mínima 35 kg/m³, espessura média mínima 30 mm, aplicado em coberturas inclinadas. (material) | 1.05 | 40.25 | 42.263 |
| mt08aaa010a | m³ | Água. (material) | 0.006 | 3.79 | 0.023 |
| mt01arg005a | t | Areia de pedreira, para argamassa preparada em obra. (material) | 0.033 | 50.71 | 1.673 |
| mt08cem002 | kg | Cimento cinza em sacos. (material) | 5 | 0.63 | 3.150 |
| mq08mpa030 | h | Maquinaria para projeção de produtos isolantes. (equipamento) | 0.1 | 62.82 | 6.282 |
| mq06hor010 | h | Betoneira elétrica com uma capacidade de amassamento de 160 l. (equipamento) | 0.019 | 12.69 | 0.241 |
| mo030 | h | Aplicador de produtos isolantes. (mão de obra) | 0.099 | 32.24 | 3.192 |
| mo068 | h | Ajudante de aplicador de produtos isolantes. (mão de obra) | 0.099 | 30.23 | 2.993 |
| mo113 | h | Auxiliar de serviços gerais. (mão de obra) | 0.167 | 27.81 | 4.644 |
| % | % | Custos diretos complementares | 2 % | 64.461 | 1.289 |
|  |  | Custos diretos |  |  | 65.750 |

Resíduos:
- colocação: mt16poc010b; fator de resíduo 0.0230238
- colocação: mt01arg005a Areia de pedreira, para argamassa preparada em obra; fator de resíduo 0.00501329
- colocação: mt08cem002 Cimento cinza em sacos; fator de resíduo 0.0063

## Recursos

**mt16poc010b** m² Espuma rígida de poliuretano projetado "in loco"
Dados técnicos: Custo energético 151.389 MJ; Emissão de CO2 7.350 kg; Código LER 17 06 04; Massa do elemento 1.05 kg; Volume 0.00175 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
