# Isolamento acústico a ruído aéreo e de impacto de pisos flutuantes, com complexos multicamada

- Propriedade do ficheiro: CYPE Ingenieros S.A.
- Formato: FIEBDC-3/2016
- Programa: Gerador de preços para construção civil. CYPE Ingenieros, S.A.
- Data: 17/06/2024
- Âmbito geográfico: Brasil
- Moeda: BRL
- Custos indiretos: 3 %
- Despesas gerais: 13 %
- Lucro: 6 %
- IVA: 17 %

## N Isolamentos e impermeabilizações

### NB Isolamentos acústicos

#### NBL Pisos flutuantes

**NBL040** m² Isolamento acústico a ruído aéreo e de impacto de pisos flutuantes, com complexos multicamada.
Isolamento acústico a ruído aéreo e de impacto de pisos flutuantes, com complexos formados por lâminas de borracha sintética EPDM que tenham aderida a uma das suas faces uma lâmina de espuma de polietileno reticulado de elevada resistência à compressão e uma fliselina aderida à face de borracha, de 5,5 mm de espessura e dessolidarização perimetral executada com o mesmo material isolante. Colocação em obra: face a face. Inclusive fita autocolante para vedação de juntas.
Inclui: Limpeza e preparação da superfície suporte. Colocação do isolamento sobre a laje. Corte do isolamento.
Critério de medição de projeto: Superfície medida segundo documentação gráfica de Projeto.
Critério de quantitativos de obra: Medir-se-á a superfície realmente executada segundo especificações de Projeto.

| Código | Un | Descrição | Rendimento | Preço | Importância |
|---|---|---|---|---|---|
| mt16ppt020a | m² | Complexo formado por uma lâmina de borracha sintética EPDM que tenha aderida a uma das suas faces uma lâmina de espuma de polietileno reticulado de elevada resistência à compressão e uma fliselina aderida à face de borracha, de 5,5 mm de espessura. (material) | 1.22 | 45.47 | 55.473 |
| mt16aaa030 | m | Fita autocolante para vedação de juntas. (material) | 0.1 | 2.01 | 0.201 |
| mo054 | h | Montador de isolamentos. (mão de obra) | 0.084 | 33.54 | 2.817 |
| mo101 | h | Ajudante de montador de isolamentos. (mão de obra) | 0.084 | 27.93 | 2.346 |
| % | % | Custos diretos complementares | 2 % | 60.837 | 1.217 |
|  |  | Custos diretos |  |  | 62.054 |

Resíduos:
- colocação: mt16ppt020a; fator de resíduo 0.0581039
- colocação: mt16aaa030 Fita autocolante para vedação de juntas; fator de resíduo 0.07

## Recursos

**mt16ppt020a** m² Complexo formado por uma lâmina de borracha sintética EPDM que tenha aderida a uma das suas faces uma lâmina de espuma
Dados técnicos: Custo energético 276.601 MJ; Emissão de CO2 8.882 kg; Código LER 17 06 04; Massa do elemento 3.62 kg; Volume 0.006033 m3
Resíduos:
- embalagem: re170203 Plástico. (componente de resíduo); rendimento 0.025 kg; Código LER 17 02 03; Massa do elemento 1 kg; Volume 0.001667 m3

**mt16aaa030** m Fita autocolante para vedação de juntas
Dados técnicos: Custo energético 0.339 MJ; Emissão de CO2 0.017 kg; Código LER 17 06 04; Massa do elemento 0.0025 kg; Volume 0.000004 m3
Resíduos:
- embalagem: re170203 Plástico; rendimento 0.001 kg
