# Isolamento acústico para silenciador de células, com painéis de lã mineral

- Propriedade do ficheiro: CYPE Ingenieros S.A.
- Formato: FIEBDC-3/2016
- Programa: Gerador de preços para construção civil. CYPE Ingenieros, S.A.
- Data: 17/06/2024
- Âmbito geográfico: Brasil
- Moeda: BRL
- Custos indiretos: 3 %
- Despesas gerais: 13 %
- Lucro: 6 %
- IVA: 17 %

## N Isolamentos e impermeabilizações

### NB Isolamentos acústicos

#### NBQ Maquinaria e equipamentos industriais

**NBQ010** m² Isolamento acústico para silenciador de células, com painéis de lã mineral.
Isolamento acústico formado por painel semi-rígido de lã de vidro TECH Slab 3.0 G1 (Painel Neto) "ISOVER", de 50 mm de espessura, revestido em uma das suas faces com um véu mineral preto, resistência térmica 1,32 m²K/W, condutibilidade térmica 0,038 W/(mK), densidade 70 kg/m³, calor específico 840 J/kgK, coeficiente de absorção sonora médio 0,8 para uma frequência de 500 Hz e fator de resistência à difusão do vapor de água 1, colocado no interior das células do silenciador para dutos retangulares.
Inclui: Preparação da superfície. Colocação do painel.
Critério de medição de projeto: Superfície medida segundo documentação gráfica de Projeto.
Critério de quantitativos de obra: Medir-se-á a superfície realmente executada segundo especificações de Projeto.

| Código | Un | Descrição | Rendimento | Preço | Importância |
|---|---|---|---|---|---|
| mt16lvi060oc | m² | Painel semi-rígido de lã de vidro TECH Slab 3.0 G1 (Painel Neto) "ISOVER", revestido em uma das suas faces com um véu mineral preto, de 50 mm de espessura, condutibilidade térmica 0,038 W/(mK), densidade 70 kg/m³, coeficiente de absorção sonora médio 0,8 para uma frequência de 500 Hz, Euroclasse A2-s1, d0 de reação ao fogo e fator de resistência à difusão do vapor de água 1. (material) | 1.1 | 122.22 | 134.442 |
| mo054 | h | Montador de isolamentos. (mão de obra) | 0.157 | 33.54 | 5.266 |
| mo101 | h | Ajudante de montador de isolamentos. (mão de obra) | 0.157 | 27.93 | 4.385 |
| % | % | Custos diretos complementares | 2 % | 144.093 | 2.882 |
|  |  | Custos diretos |  |  | 146.975 |

Resíduos:
- colocação: mt16lvi060oc; fator de resíduo 0.024

## Recursos

**mt16lvi060oc** m² Painel semi-rígido de lã de vidro TECH Slab 3.0 G1 (Painel Neto) "ISOVER"
Dados técnicos: Custo energético 140.074 MJ; Emissão de CO2 6.849 kg; Código LER 17 06 04; Massa do elemento 3.5 kg; Volume 0.005833 m3
Resíduos:
- embalagem: re170203 Plástico. (componente de resíduo); rendimento 0.034 kg; Código LER 17 02 03; Massa do elemento 1 kg; Volume 0.001667 m3
