# Isolamento acústico para silenciador de células, com painéis de lã mineral

- Propriedade do ficheiro: CYPE Ingenieros S.A.
- Formato: FIEBDC-3/2016
- Programa: Gerador de preços para construção civil. CYPE Ingenieros, S.A.
- Data: 17/06/2024
- Âmbito geográfico: Brasil
- Moeda: BRL
- Custos indiretos: 3 %
- Despesas gerais: 13 %
- Lucro: 6 %
- IVA: 17 %

## N Isolamentos e impermeabilizações

### NB Isolamentos acústicos

#### NBQ Maquinaria e equipamentos industriais

**NBQ010** m² Isolamento acústico para silenciador de células, com painéis de lã mineral.
Isolamento acústico formado por painel semi-rígido de lã de rocha TECH Slab MT 2.2 V2 "ISOVER", de 30 mm de espessura, revestido em uma das suas faces com um véu mineral preto, resistência térmica 0,7 m²K/W, condutibilidade térmica 0,043 W/(mK), densidade 40 kg/m³, calor específico 840 J/kgK, coeficiente de absorção sonora médio 0,65 para uma frequência de 500 Hz e fator de resistência à difusão do vapor de água 1,3, colocado no interior das células do silenciador para dutos retangulares.
Inclui: Preparação da superfície. Colocação do painel.
Critério de medição de projeto: Superfície medida segundo documentação gráfica de Projeto.
Critério de quantitativos de obra: Medir-se-á a superfície realmente executada segundo especificações de Projeto.

| Código | Un | Descrição | Rendimento | Preço | Importância |
|---|---|---|---|---|---|
| mt16lri060pc | m² | Painel semi-rígido de lã de rocha TECH Slab MT 2.2 V2 "ISOVER", revestido em uma das suas faces com um véu mineral preto, de 30 mm de espessura, condutibilidade térmica 0,043 W/(mK), densidade 40 kg/m³, coeficiente de absorção sonora médio 0,65 para uma frequência de 500 Hz e Euroclasse A1 de reação ao fogo. (material) | 1.1 | 69.31 | 76.241 |
| mo054 | h | Montador de isolamentos. (mão de obra) | 0.157 | 33.54 | 5.266 |
| mo101 | h | Ajudante de montador de isolamentos. (mão de obra) | 0.157 | 27.93 | 4.385 |
| % | % | Custos diretos complementares | 2 % | 85.892 | 1.718 |
|  |  | Custos diretos |  |  | 87.610 |

Resíduos:
- colocação: mt16lri060pc; fator de resíduo 0.0455625

## Recursos

**mt16lri060pc** m² Painel semi-rígido de lã de rocha TECH Slab MT 2.2 V2 "ISOVER"
Dados técnicos: Custo energético 71.772 MJ; Emissão de CO2 1.920 kg; Código LER 17 06 04; Massa do elemento 1.2 kg; Volume 0.002 m3
Resíduos:
- embalagem: re170203 Plástico. (componente de resíduo); rendimento 0.025 kg; Código LER 17 02 03; Massa do elemento 1 kg; Volume 0.001667 m3
