# Cobertura plana não acessível, não ventilada, ajardinada intensiva, tipo invertida. Impermeabilização com lâminas asfálticas, tipo bicamada

- Propriedade do ficheiro: CYPE Ingenieros S.A.
- Formato: FIEBDC-3/2016
- Programa: Gerador de preços para construção civil. CYPE Ingenieros, S.A.
- Data: 17/06/2024
- Âmbito geográfico: Brasil
- Moeda: BRL
- Custos indiretos: 3 %
- Despesas gerais: 13 %
- Lucro: 6 %
- IVA: 17 %

## Q Coberturas

### QD Planas não acessíveis, não ventiladas

#### QDC Ajardinadas intensivas

**QDC022** m² Cobertura plana não acessível, não ventilada, ajardinada intensiva, tipo invertida. Impermeabilização com lâminas asfálticas, tipo bicamada.
Cobertura plana não acessível, não ventilada, ajardinada intensiva, tipo convencional, caimento de 1% a 5%. FORMAÇÃO DE PENDENTES: com guias de espigões, água furtada e juntas com mestras de bloco cerâmico furado duplo e camada de argila expandida, Arlita Dur "WEBER", descarregada a seco e consolidada na superfície com calda de cimento, proporcionando uma resistência à compressão de 1 MPa e com uma condutibilidade térmica de 0,087 W/(mK), com espessura média de 10 cm; com camada de regularização de argamassa de cimento, confeccionada em obra, dosificação 1:6 de 4 cm de espessura, acabamento afagado; ISOLAMENTO TÉRMICO: painel rígido de lã de rocha hidrofugada, Alphatoit "ISOVER"; IMPERMEABILIZAÇÃO: tipo monocamada, colada, formada por uma membrana de betume modificado com elastômero SBS, de 3,5 mm de espessura, com armadura de feltro de poliéster reforçado e estabilizado de 150 g/m², totalmente colada com maçarico; CAMADA SEPARADORA SOB PROTEÇÃO: geotêxtil não tecido composto por fibras de poliéster entrelaçadas, (200 g/m²); CAMADA DRENANTE E FILTRANTE: lâmina drenante e filtrante de estrutura nodular de polietileno de alta densidade (PEAD/HDPE), com nódulos de 8 mm de altura, com geotêxtil de polipropileno incorporado; CAMADA DE PROTEÇÃO: camada de terra vegetal para plantação de 25 cm de espessura.
Critérios considerados na determinação do preço da unidade de obra: O preço não inclui a execução e a vedação das juntas nem a execução de arremates nos encontros com paramentos e drenagens.
Inclui: Marcação dos pontos singulares. Marcação dos caimentos e traçado de espigões, águas furtadas e juntas. Formação de caimentos com guias de espigões, água furtada e juntas com mestras de bloco. Enchimento de juntas com poliestireno expandido. Descarga a seco da argila expandida até alcançar o nível das mestras, e consolidação com calda de cimento. Descarga, espalhamento e nivelamento com réguas da camada de argamassa de regularização. Revisão da superfície base na qual se realiza a fixação do isolamento de acordo com as exigências da técnica a utilizar. Corte, ajuste e colocação do isolamento. Limpeza e preparação da superfície. Colocação da impermeabilização. Colocação da camada separadora sob proteção. Colocação da camada drenante e filtrante. Espalhamento da terra vegetal.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3 | 0.71 | 2.130 |
| mt01arl030u | m³ | Argila expandida, Arlita Dur "WEBER", fornecida em sacos. (material) | 0.1 | 419.6 | 41.960 |
| mt09lec020b | m³ | Calda de cimento CEM II/B-L 32,5 N 1/3. (material) | 0.01 | 276.15 | 2.762 |
| mt16pea020b | m² | Painel rígido de poliestireno expandido, borda lateral reta, de 20 mm de espessura, resistência térmica 0,55 m²K/W, condutibilidade térmica 0,036 W/(mK), para junta de dilatação. (material) | 0.01 | 8.98 | 0.090 |
| mt08aaa010a | m³ | Água. (material) | 0.008 | 3.79 | 0.030 |
| mt01arg005a | t | Areia de pedreira, para argamassa preparada em obra. (material) | 0.065 | 50.71 | 3.296 |
| mt08cem002 | kg | Cimento cinza em sacos. (material) | 10 | 0.63 | 6.300 |
| mt16lri030aa | m² | Painel rígido de lã de rocha hidrofugada, Alphatoit "ISOVER", não revestido, de 40 mm de espessura, resistência térmica 1 m²K/W, condutibilidade térmica 0,039 W/(mK), Euroclasse A1 de reação ao fogo. (material) | 1.05 | 93.09 | 97.745 |
| mt14lga010oc | m² | Membrana de betume modificado com elastômero SBS, de 3,5 mm de espessura, massa nominal 5 kg/m², com armadura de feltro de poliéster reforçado e estabilizado de 150 g/m², com autoproteção mineral de cor verde, com resistência à penetração de raizes. (material) | 1.1 | 69.38 | 76.318 |
| mt14gsa020ce | m² | Geotêxtil não tecido composto por fibras de poliéster entrelaçadas, com uma resistência à tração longitudinal de 1,63 kN/m, uma resistência à tração transversal de 2,08 kN/m, uma abertura de cone ao ensaio de perfuração dinâmica segundo ISO 13433 inferior a 27 mm, resistência CBR ao punçoamento 0,4 kN e uma massa superficial de 200 g/m². (material) | 1.05 | 6.24 | 6.552 |
| mt14gdc010q | m² | Lâmina drenante e filtrante de estrutura nodular de polietileno de alta densidade (PEAD/HDPE), com nódulos de 8 mm de altura, com geotêxtil de polipropileno incorporado, resistência à compressão 150 kN/m² segundo ISO 604 e capacidade de drenagem 4,6 l/(s·m). (material) | 1.05 | 30.86 | 32.403 |
| mt01arj020 | m³ | Terra vegetal para plantação, fornecida a granel. (material) | 0.25 | 54.93 | 13.733 |
| mq06hor010 | h | Betoneira elétrica com uma capacidade de amassamento de 160 l. (equipamento) | 0.028 | 12.69 | 0.355 |
| mo020 | h | Pedreiro. (mão de obra) | 0.094 | 32.24 | 3.031 |
| mo113 | h | Auxiliar de serviços gerais. (mão de obra) | 0.428 | 27.81 | 11.903 |
| mo029 | h | Aplicador de lâminas impermeabilizantes. (mão de obra) | 0.146 | 32.24 | 4.707 |
| mo067 | h | Ajudante de aplicador de lâminas impermeabilizantes. (mão de obra) | 0.146 | 30.23 | 4.414 |
| mo054 | h | Montador de isolamentos. (mão de obra) | 0.052 | 33.54 | 1.744 |
| mo101 | h | Ajudante de montador de isolamentos. (mão de obra) | 0.052 | 27.93 | 1.452 |
| mo040 | h | Jardineiro. (mão de obra) | 0.125 | 32.24 | 4.030 |
| mo115 | h | Operário jardineiro. (mão de obra) | 0.125 | 27.81 | 3.476 |
| % | % | Custos diretos complementares | 2 % | 318.431 | 6.369 |
|  |  | Custos diretos |  |  | 324.800 |

Resíduos:
- colocação: mt04lpt010c Bloco cerâmico furado duplo, para revestir, 30x20x9 cm, densidade 746 kg/m³; fator de resíduo 0.0516306
- colocação: mt01arl030u Argila expandida, Arlita Dur "WEBER", fornecida em sacos; fator de resíduo 0.003
- colocação: mt09lec020b Calda de cimento CEM II/B-L 32,5 N 1/3; fator de resíduo 0.0036
- colocação: mt16pea020b; fator de resíduo 0.048
- colocação: mt01arg005a Areia de pedreira, para argamassa preparada em obra; fator de resíduo 0.00501329
- colocação: mt08cem002 Cimento cinza em sacos; fator de resíduo 0.0063
- colocação: mt16lri030aa; fator de resíduo 0.03225
- colocação: mt14lga010oc; fator de resíduo 0.048016
- colocação: mt14gsa020ce; fator de resíduo 0.07
- colocação: mt01arj020 Terra vegetal para plantação, fornecida a granel; fator de resíduo 0.003

## Recursos

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt01arl030u** m³ Argila expandida, Arlita Dur "WEBER", fornecida em sacos
Dados técnicos: Custo energético 1051.540 MJ; Emissão de CO2 67.918 kg; Código LER 01 04 09; Massa do elemento 350 kg; Volume 0.21875 m3
Resíduos:
- embalagem: re170203 Plástico; rendimento 1.75 kg

**mt09lec020b** m³ Calda de cimento CEM II/B-L 32,5 N 1/3
Dados técnicos: Custo energético 3724.000 MJ; Emissão de CO2 323.000 kg; Código LER 17 01 01; Massa do elemento 1900 kg; Volume 1.266667 m3

**mt16pea020b** m² Painel rígido de poliestireno expandido
Dados técnicos: Custo energético 57.501 MJ; Emissão de CO2 1.999 kg; Código LER 17 06 04; Massa do elemento 0.6 kg; Volume 0.001 m3
Resíduos:
- embalagem: re170203 Plástico; rendimento 0.024 kg

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt16lri030aa** m² Painel rígido de lã de rocha hidrofugada
Dados técnicos: Custo energético 23.137 MJ; Emissão de CO2 1.619 kg; Código LER 17 06 04; Massa do elemento 1.6 kg; Volume 0.002667 m3
Resíduos:
- embalagem: re170203 Plástico; rendimento 0.031 kg

**mt14lga010oc** m² Membrana de betume modificado com elastômero SBS
Dados técnicos: Custo energético 291.511 MJ; Emissão de CO2 8.201 kg; Código LER 17 03 02; Massa do elemento 5 kg; Volume 0.005 m3
Resíduos:
- embalagem: re170203 Plástico; rendimento 0.063 kg

**mt14gsa020ce** m² Geotêxtil não tecido composto por fibras de poliéster entrelaçadas
Dados técnicos: Custo energético 10.881 MJ; Emissão de CO2 0.565 kg; Código LER 17 06 04; Massa do elemento 0.2 kg; Volume 0.000333 m3
Resíduos:
- embalagem: re170203 Plástico; rendimento 0.024 kg

**mt01arj020** m³ Terra vegetal para plantação, fornecida a granel
Dados técnicos: Custo energético 151.700 MJ; Emissão de CO2 8.200 kg; Código LER 17 05 04; Massa do elemento 2050 kg; Volume 1.28125 m3
