# Camada final de reboco de argamassa de cal sobre camada base, em paramento exterior

- Propriedade do ficheiro: CYPE Ingenieros S.A.
- Formato: FIEBDC-3/2016
- Programa: Gerador de preços para construção civil. CYPE Ingenieros, S.A.
- Data: 17/06/2024
- Âmbito geográfico: Brasil
- Moeda: BRL
- Custos indiretos: 3 %
- Despesas gerais: 13 %
- Lucro: 6 %
- IVA: 17 %

## R Revestimentos e forros

### RB Argamassas industrializadas para rebocos

#### RBA Argamassa de cal

**RBA030** m² Camada final de reboco de argamassa de cal sobre camada base, em paramento exterior.
Camada final de reboco de argamassa de cal, resistência à compressão de 0,4 a 2,5 N/mm², absorção de água por capilaridade menor de 0,2 kg/m² min½, Webercal Revoco "WEBER", cor a escolher, de 10 mm de espessura, com acabamento liso lavado, aplicada manualmente, sobre camada base de argamassa, em paramento exterior, vertical.
Critérios considerados na determinação do preço da unidade de obra: O preço inclui a proteção dos elementos da envolvente que possam ser afetados durante os trabalhos e a resolução de pontos singulares, mas não inclui a camada base de argamassa.
Inclui: Disposição dos panos de trabalho. Preparação da argamassa. Aplicação da argamassa. Realização de juntas e pontos singulares. Execução do acabamento. Cura da argamassa.
Critério de medição de projeto: Superfície medida segundo documentação gráfica de Projeto, deduzindo 50% das aberturas entre 2 e 4 m² e 100% das aberturas maiores que 4 m², adicionando no entanto, nas últimas, a superfície da parte interior da abertura, correspondente ao desenvolvimento de ombreiras e padieiras. Nas aberturas que não se deduzam, ou que se deduzam parcialmente, estão incluídos os trabalhos de realizar a superfície interior da abertura.
Critério de quantitativos de obra: Medir-se-á a superfície realmente executada segundo especificações de Projeto, deduzindo 50% das aberturas entre 2 e 4 m² e 100% das aberturas maiores que 4 m², adicionando no entanto, nas últimas, a superfície da parte interior da abertura, correspondente ao desenvolvimento de ombreiras e padieiras. Nas aberturas que não se deduzam, ou que se deduzam parcialmente, estão incluídos os trabalhos de realizar a superfície interior da abertura.

| Código | Un | Descrição | Rendimento | Preço | Importância |
|---|---|---|---|---|---|
| mt08aaa010a | m³ | Água. (material) | 0.005 | 3.79 | 0.019 |
| mt28moc030h | kg | Argamassa de cal, resistência à compressão de 0,4 a 2,5 N/mm², absorção de água por capilaridade menor de 0,2 kg/m² min½, para utilização em interiores ou em exteriores, Webercal Revoco "WEBER", cor a escolher, composta de cal aérea, pigmentos minerais e aditivos orgânicos e inorgânicos, fornecida em sacos. (material) | 16 | 1.37 | 21.920 |
| mt27wav020a | m | Fita adesiva de pintor, de 25 mm de largura. (material) | 1 | 0.3 | 0.300 |
| mo039 | h | Pedreiro de acabamento. (mão de obra) | 0.589 | 32.24 | 18.989 |
| mo111 | h | Servente de pedreiro de acabamento. (mão de obra) | 0.301 | 28.03 | 8.437 |
| % | % | Custos diretos complementares | 4 % | 49.665 | 1.987 |
|  |  | Custos diretos |  |  | 51.652 |

Resíduos:
- colocação: mt28moc030h; fator de resíduo 0.0198
- colocação: mt27wav020a Fita adesiva de pintor, de 25 mm de largura; fator de resíduo 0.0441176

## Recursos

**mt08aaa010a** m³ Água
Dados técnicos: Custo energético 60.000 MJ; Emissão de CO2 30.000 kg

**mt28moc030h** kg Argamassa de cal
Dados técnicos: Custo energético 4.265 MJ; Emissão de CO2 0.258 kg; Código LER 17 01 01; Massa do elemento 1 kg; Volume 0.000667 m3
Resíduos:
- embalagem: re150101 Embalagens de papel e cartão. (componente de resíduo); rendimento 0.009 kg; Código LER 15 01 01; Massa do elemento 1 kg; Volume 0.001333 m3

**mt27wav020a** m Fita adesiva de pintor, de 25 mm de largura
Dados técnicos: Custo energético 0.002 MJ; Emissão de CO2 0.003 kg; Código LER 20 01 01; Massa do elemento 0.0034 kg; Volume 0.000005 m3
