# Forro removível de placas de escaiola. Sistema "PLACO"

- Propriedade do ficheiro: CYPE Ingenieros S.A.
- Formato: FIEBDC-3/2016
- Programa: Gerador de preços para construção civil. CYPE Ingenieros, S.A.
- Data: 17/06/2024
- Âmbito geográfico: Brasil
- Moeda: BRL
- Custos indiretos: 3 %
- Despesas gerais: 13 %
- Lucro: 6 %
- IVA: 17 %

## R Revestimentos e forros

### RT Forros em interiores

#### RTB Removíveis, de placas de escaiola

**RTB028** m² Forro removível de placas de escaiola. Sistema "PLACO".
Forro removível suspenso, Decogips "PLACO", situado a uma altura menor de 4 m. Sistema Placo Prima "PLACO", constituído por: ESTRUTURA: perfis à vista, de aço galvanizado, cor branca, com sola de 15 mm de largura, compreendendo perfis primários de aço galvanizado, Quick-lock "PLACO", de 3000 mm de comprimento e 15x38 mm de seção, perfis secundários de aço galvanizado, Quick-lock "PLACO", de 1200 mm de comprimento e 15x38 mm de seção e perfis secundários de aço galvanizado, Quick-lock "PLACO", de 600 mm de comprimento e 15x38 mm de seção, suspensos da laje ou elemento de suporte com barras e suspensões; PLACAS: placas de escaiola, de superfície granulada, gama Básica modelo Capri "PLACO", de 600x600 mm e 15 mm de espessura. Inclusive perfis angulares Quick-lock "PLACO", fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12plp100a | m | Perfil angular de aço galvanizado, Quick-lock "PLACO", cor branca, fabricado através de laminação a frio, de 3000 mm de comprimento, 22x22 mm de seção e 0,5 mm de espessura, para a realização de forros removíveis. (material) | 0.5 | 4.35 | 2.175 |
| mt12ple100 | Un | Barra lisa regulável com gancho "PLACO", de 4 mm de diâmetro e 1000 mm de comprimento. (material) | 0.83 | 5.41 | 4.490 |
| mt12psg220 | Un | Fixação composta por bucha e parafuso 5x27. (material) | 0.83 | 0.2 | 0.166 |
| mt12ple090 | Un | Peça de suspensão rápida Quick-lock "PLACO". (material) | 0.83 | 3.76 | 3.121 |
| mt12plp090f | m | Perfil primário de aço galvanizado Quick-lock "PLACO", cor branca, fabricado através de laminação a frio, de 3000 mm de comprimento e 15x38 mm de seção, para a realização de forros removíveis. (material) | 0.83 | 8.6 | 7.138 |
| mt12plp090i | m | Perfil secundário de aço galvanizado Quick-lock "PLACO", cor branca, fabricado através de laminação a frio, de 1200 mm de comprimento e 15x38 mm de seção, para a realização de forros removíveis. (material) | 1.66 | 8.6 | 14.276 |
| mt12plp090l | m | Perfil secundário de aço galvanizado Quick-lock "PLACO", cor branca, fabricado através de laminação a frio, de 600 mm de comprimento e 15x38 mm de seção, para a realização de forros removíveis. (material) | 0.83 | 8.6 | 7.138 |
| mt12plk040aba | m² | Placa de escaiola, de superfície granulada, gama Básica modelo Capri "PLACO", de 600x600 mm 15 mm de espessura, para colocar sobre perfis à vista com sola de 15 mm de largura, em forros removíveis Decogips. (material) | 1.02 | 21.39 | 21.818 |
| mo035 | h | Escaiolador. (mão de obra) | 0.24 | 32.24 | 7.738 |
| mo073 | h | Ajudante de escaiolador. (mão de obra) | 0.24 | 30.23 | 7.255 |
| % | % | Custos diretos complementares | 2 % | 75.315 | 1.506 |
|  |  | Custos diretos |  |  | 76.821 |

Resíduos:
- colocação: mt12plp100a; fator de resíduo 0.0181652
- colocação: mt12ple090 Peça de suspensão rápida Quick-lock "PLACO"; fator de resíduo 0.02
- colocação: mt12plp090f; fator de resíduo 0.012487
- colocação: mt12plp090i; fator de resíduo 0.012487
- colocação: mt12plp090l; fator de resíduo 0.012487
- colocação: mt12plk040aba; fator de resíduo 0.021

## Recursos

**mt12plp100a** m Perfil angular de aço galvanizado
Dados técnicos: Custo energético 30.991 MJ; Emissão de CO2 0.956 kg; Código LER 17 04 05; Massa do elemento 0.23 kg; Volume 0.00011 m3
Resíduos:
- embalagem: re170203 Plástico. (componente de resíduo); rendimento 0.005 kg; Código LER 17 02 03; Massa do elemento 1 kg; Volume 0.001667 m3

**mt12ple090** Un Peça de suspensão rápida Quick-lock "PLACO"
Dados técnicos: Custo energético 5.371 MJ; Emissão de CO2 0.273 kg; Código LER 17 04 05; Massa do elemento 0.3 kg; Volume 0.000143 m3
Resíduos:
- embalagem: re170203 Plástico; rendimento 0.025 kg

**mt12plp090f** m Perfil primário de aço galvanizado Quick-lock "PLACO"
Dados técnicos: Custo energético 31.114 MJ; Emissão de CO2 0.962 kg; Código LER 17 04 05; Massa do elemento 0.23 kg; Volume 0.00011 m3
Resíduos:
- embalagem: re170203 Plástico; rendimento 0.006 kg

**mt12plp090i** m Perfil secundário de aço galvanizado Quick-lock "PLACO"
Dados técnicos: Custo energético 31.114 MJ; Emissão de CO2 0.962 kg; Código LER 17 04 05; Massa do elemento 0.23 kg; Volume 0.00011 m3
Resíduos:
- embalagem: re170203 Plástico; rendimento 0.006 kg

**mt12plp090l** m Perfil secundário de aço galvanizado Quick-lock "PLACO"
Dados técnicos: Custo energético 31.114 MJ; Emissão de CO2 0.962 kg; Código LER 17 04 05; Massa do elemento 0.23 kg; Volume 0.00011 m3
Resíduos:
- embalagem: re170203 Plástico; rendimento 0.006 kg

**mt12plk040aba** m² Placa de escaiola
Dados técnicos: Custo energético 42.300 MJ; Emissão de CO2 1.879 kg; Código LER 17 08 02; Massa do elemento 12.4 kg; Volume 0.0124 m3
Resíduos:
- embalagem: re170203 Plástico; rendimento 0.004 kg
