# Balizador de aço corten

- Propriedade do ficheiro: CYPE INGENIEROS, S.A.
- Formato: FIEBDC-3/2002
- Âmbito geográfico: Brasil
- Moeda: BRL
- Custos indiretos: 3.00 %
- Despesas gerais: 13.00 %
- Lucro: 6.00 %
- IVA: 17.00 %

## T Equipamento urbano

### TI Iluminação viária

#### TIB Balizadores

**TIB010** Un Balizador de aço corten.
Balizador modelo Área "SANTA & COLE", de 1100 mm de altura, composto por corpo de aço corten de 6 mm de espessura com forma de tetraedro e refletor inclinado de aço inoxidável AISI 304, com 3 led de 25 W, classe de proteção I, grau de proteção IP66, fixado a uma base de concreto C20 classe de agressividade ambiental I e tipo de ambiente rural, brita 1, consistência S50. Inclusive marcação, escavação manual do terreno, elementos de ancoragem, acessórios e eliminação e limpeza do material sobrante.
Inclui: Marcação. Escavação. Concretagem da base de apoio. Colocação dos elementos de ancoragem. Fixação do balizador. Ligação. Colocação da lâmpada e acessórios. Eliminação e limpeza do material sobrante.
Critério de medição de projeto: Número de unidades previstas, segundo documentação gráfica de Projeto.
Critério de quantitativos de obra: Medir-se-á o número de unidades realmente executadas segundo especificações de Projeto.

| Código | Un | Descrição | Rendimento | Preço | Importância |
|---|---|---|---|---|---|
| mt34syc301b | Un | Balizador modelo Área "SANTA & COLE", de 1100 mm de altura, composto por corpo de aço corten de 6 mm de espessura com forma de tetraedro e refletor inclinado de aço inoxidável AISI 304, com 3 led de 25 W, classe de proteção I, grau de proteção IP66, inclusive pernos de ancoragem. (material) | 1.000 | 10390.09 | 10390.09 |
| mt10hmf060ana | m³ | Concreto simples C20 classe de agressividade ambiental I e tipo de ambiente rural, brita 1, consistência S50, dosado em central, segundo ABNT NBR 8953. (material) | 0.250 | 314.35 | 78.59 |
| mo020 | h | Pedreiro. (mão de obra) | 0.230 | 32.24 | 7.42 |
| mo077 | h | Ajudante de pedreiro. (mão de obra) | 0.230 | 30.23 | 6.95 |
| mo003 | h | Eletricista. (mão de obra) | 0.230 | 40.91 | 9.41 |
| mo102 | h | Ajudante de eletricista. (mão de obra) | 0.230 | 30.78 | 7.08 |
| % | % | Custos diretos complementares | 2 % | 10499.54 | 209.99 |
|  |  | Custos diretos |  |  | 10709.53 |
