# Poste de iluminação metálico

- Propriedade do ficheiro: CYPE INGENIEROS, S.A.
- Formato: FIEBDC-3/2002
- Âmbito geográfico: Brasil
- Moeda: BRL
- Custos indiretos: 3.00 %
- Despesas gerais: 13.00 %
- Lucro: 6.00 %
- IVA: 17.00 %

## T Equipamento urbano

### TI Iluminação viária

#### TIF Postes de iluminação

**TIF010** Un Poste de iluminação metálico.
Poste de iluminação, modelo Rama Led "SANTA & COLE", de 6200 mm de altura, composto por poste cilíndrico de aço galvanizado pintado, de 127 mm de diâmetro e 1 luminária retangular de alumínio anodizado, de 50 W de potência máxima, de 1163x200x98 mm, com óptica de alto rendimento de tecnologia led e 48 led de 1 W, classe de proteção I, grau de proteção IP66. Incluindo fundação realizada com concreto simples C20 classe de agressividade ambiental I e tipo de ambiente rural, brita 1, consistência S50, acessórios e elementos de ancoragem. Totalmente montada, ligada e testada.
Critérios considerados na determinação do preço da unidade de obra: O preço não inclui a escavação.
Inclui: Formação de fundação de concreto simples. Preparação da superfície de apoio. Fixação do poste. Colocação da luminária. Ligação. Limpeza do elemento.
Critério de medição de projeto: Número de unidades previstas, segundo documentação gráfica de Projeto.
Critério de quantitativos de obra: Medir-se-á o número de unidades realmente executadas segundo especificações de Projeto.

| Código | Un | Descrição | Rendimento | Preço | Importância |
|---|---|---|---|---|---|
| mt10hmf060ana | m³ | Concreto simples C20 classe de agressividade ambiental I e tipo de ambiente rural, brita 1, consistência S50, dosado em central, segundo ABNT NBR 8953. (material) | 0.448 | 314.35 | 140.83 |
| mt34syc015mc | Un | Poste de iluminação, modelo Rama Led "SANTA & COLE", de 6200 mm de altura, composto por poste cilíndrico de aço galvanizado pintado, de 127 mm de diâmetro e 1 luminária retangular de alumínio anodizado, de 50 W de potência máxima, de 1163x200x98 mm, com óptica de alto rendimento de tecnologia led e 48 led de 1 W, classe de proteção I, grau de proteção IP66, inclusive placa base e pernos de ancoragem. (material) | 1.000 | 13853.45 | 13853.45 |
| mq07gte010a | h | Guindaste móvel de braço telescópico com uma capacidade de elevação de 12 t e 20 m de altura máxima de trabalho. (equipamento) | 0.220 | 200.85 | 44.19 |
| mq07cce010a | h | Caminhão com cesta elevatória de braço articulado de 16 m de altura máxima de trabalho e 260 kg de carga máxima. (equipamento) | 0.220 | 77.79 | 17.11 |
| mo020 | h | Pedreiro. (mão de obra) | 0.345 | 32.24 | 11.12 |
| mo113 | h | Auxiliar de serviços gerais. (mão de obra) | 0.230 | 27.81 | 6.40 |
| mo003 | h | Eletricista. (mão de obra) | 0.575 | 40.91 | 23.52 |
| mo102 | h | Ajudante de eletricista. (mão de obra) | 0.575 | 30.78 | 17.70 |
| % | % | Custos diretos complementares | 2 % | 14114.32 | 282.29 |
|  |  | Custos diretos |  |  | 14396.61 |
