# Pino com luz, de ferro fundido

- Propriedade do ficheiro: CYPE INGENIEROS, S.A.
- Formato: FIEBDC-3/2002
- Âmbito geográfico: Brasil
- Moeda: BRL
- Custos indiretos: 3.00 %
- Despesas gerais: 13.00 %
- Lucro: 6.00 %
- IVA: 17.00 %

## T Equipamento urbano

### TI Iluminação viária

#### TIR Postes com luz

**TIR010** Un Pino com luz, de ferro fundido.
Pino modelo Finisterre "SANTA & COLE", colocado na superfície, de 810 mm de altura, composto por corpo de ferro fundido com proteção antioxidante e acabamento pintado, de cor preto, e difusor de vidro moldado de grande resistência, com 120 led de 0,1 W, cor vermelho e 120 led de 0,1 W, cor verde, classe de proteção II, grau de proteção IP55, fixada a uma superfície suporte (não incluída neste preço). Inclusive marcação, elementos de ancoragem, acessórios e eliminação e limpeza do material sobrante.
Inclui: Marcação. Colocação dos elementos de ancoragem. Montagem do pino. Ligação. Eliminação e limpeza do material sobrante.
Critério de medição de projeto: Número de unidades previstas, segundo documentação gráfica de Projeto.
Critério de quantitativos de obra: Medir-se-á o número de unidades realmente executadas segundo especificações de Projeto.

| Código | Un | Descrição | Rendimento | Preço | Importância |
|---|---|---|---|---|---|
| mt34syc400f | Un | Pino modelo Finisterre "SANTA & COLE", para colocar na superfície, de 810 mm de altura, composto por corpo de ferro fundido com proteção antioxidante e acabamento pintado, de cor preto, e difusor de vidro moldado de grande resistência, com 120 led de 0,1 W, cor vermelho e 120 led de 0,1 W, cor verde, classe de proteção II, grau de proteção IP55, inclusive pernos de ancoragem. (material) | 1.000 | 4129.39 | 4129.39 |
| mt09reh330 | kg | Argamassa de resina epóxi com areia de sílica, de endurecimento rápido, para enchimento de ancoragens. (material) | 0.200 | 12.20 | 2.44 |
| mo020 | h | Pedreiro. (mão de obra) | 0.230 | 32.24 | 7.42 |
| mo077 | h | Ajudante de pedreiro. (mão de obra) | 0.230 | 30.23 | 6.95 |
| mo003 | h | Eletricista. (mão de obra) | 0.230 | 40.91 | 9.41 |
| mo102 | h | Ajudante de eletricista. (mão de obra) | 0.230 | 30.78 | 7.08 |
| % | % | Custos diretos complementares | 2 % | 4162.69 | 83.25 |
|  |  | Custos diretos |  |  | 4245.94 |
