# Pino com luz, de ferro fundido

- Propriedade do ficheiro: CYPE INGENIEROS, S.A.
- Formato: FIEBDC-3/2002
- Âmbito geográfico: Brasil
- Moeda: BRL
- Custos indiretos: 3.00 %
- Despesas gerais: 13.00 %
- Lucro: 6.00 %
- IVA: 17.00 %

## T Equipamento urbano

### TI Iluminação viária

#### TIR Postes com luz

**TIR010** Un Pino com luz, de ferro fundido.
Pino modelo Finisterre "SANTA & COLE", embutido, de 810 mm de altura, composto por corpo de ferro fundido com proteção antioxidante e acabamento pintado, de cor preto, e difusor de vidro moldado de grande resistência, com 4 led de 1 W, cor branca, classe de proteção II, grau de proteção IP55. Inclusive marcação, acessórios e eliminação e limpeza do material sobrante.
Inclui: Marcação. Colocação do pino. Ligação. Eliminação e limpeza do material sobrante.
Critério de medição de projeto: Número de unidades previstas, segundo documentação gráfica de Projeto.
Critério de quantitativos de obra: Medir-se-á o número de unidades realmente executadas segundo especificações de Projeto.

| Código | Un | Descrição | Rendimento | Preço | Importância |
|---|---|---|---|---|---|
| mt34syc400g | Un | Pino modelo Finisterre "SANTA & COLE", para embutir, de 810 mm de altura, composto por corpo de ferro fundido com proteção antioxidante e acabamento pintado, de cor preto, e difusor de vidro moldado de grande resistência, com 4 led de 1 W, cor branca, classe de proteção II, grau de proteção IP55. (material) | 1.000 | 6593.71 | 6593.71 |
| mo020 | h | Pedreiro. (mão de obra) | 0.115 | 32.24 | 3.71 |
| mo077 | h | Ajudante de pedreiro. (mão de obra) | 0.115 | 30.23 | 3.48 |
| mo003 | h | Eletricista. (mão de obra) | 0.230 | 40.91 | 9.41 |
| mo102 | h | Ajudante de eletricista. (mão de obra) | 0.230 | 30.78 | 7.08 |
| % | % | Custos diretos complementares | 2 % | 6617.39 | 132.35 |
|  |  | Custos diretos |  |  | 6749.74 |
