# Banco de resinas

- Propriedade do ficheiro: CYPE INGENIEROS, S.A.
- Formato: FIEBDC-3/2002
- Âmbito geográfico: Brasil
- Moeda: BRL
- Custos indiretos: 3.00 %
- Despesas gerais: 13.00 %
- Lucro: 6.00 %
- IVA: 17.00 %

## T Equipamento urbano

### TM Mobiliário urbano

#### TMB Bancos, cadeiras e mesas

**TMB030** Un Banco de resinas.
Banco modelo NeoRomántico Color "SANTA & COLE", de 63x79x150 cm, com assento e encosto de perfis de polímero técnico extrudido com fibras vegetais de cor bege e corpo estrutural com apoia-braços de fundição de polímero técnico com fibra de vidro de cor cinza, fixado a uma superfície suporte com elementos de ancoragem.
Critérios considerados na determinação do preço da unidade de obra: O preço não inclui a superfície suporte.
Inclui: Marcação. Montagem. Eliminação e limpeza do material sobrante.
Critério de medição de projeto: Número de unidades previstas, segundo documentação gráfica de Projeto.
Critério de quantitativos de obra: Medir-se-á o número de unidades realmente executadas segundo especificações de Projeto.

| Código | Un | Descrição | Rendimento | Preço | Importância |
|---|---|---|---|---|---|
| mt52bsc040e | Un | Banco modelo NeoRomántico Color "SANTA & COLE", de 63x79x150 cm, com assento e encosto de perfis de polímero técnico extrudido com fibras vegetais de cor bege e corpo estrutural com apoia-braços de fundição de polímero técnico com fibra de vidro de cor cinza, inclusive pernos de ancoragem. (material) | 1.000 | 1733.13 | 1733.13 |
| mt09reh330 | kg | Argamassa de resina epóxi com areia de sílica, de endurecimento rápido, para enchimento de ancoragens. (material) | 0.200 | 12.20 | 2.44 |
| mo041 | h | Oficial de obras de construção civil. (mão de obra) | 0.609 | 32.24 | 19.63 |
| mo087 | h | Ajudante de obras de construção civil. (mão de obra) | 0.609 | 30.23 | 18.41 |
| % | % | Custos diretos complementares | 2 % | 1773.61 | 35.47 |
|  |  | Custos diretos |  |  | 1809.08 |
