# Lixeira de aço

- Propriedade do ficheiro: CYPE INGENIEROS, S.A.
- Formato: FIEBDC-3/2002
- Âmbito geográfico: Brasil
- Moeda: BRL
- Custos indiretos: 3.00 %
- Despesas gerais: 13.00 %
- Lucro: 6.00 %
- IVA: 17.00 %

## T Equipamento urbano

### TM Mobiliário urbano

#### TME Lixeiras

**TME020** Un Lixeira de aço.
Lixeira de pé modelo Rambla "SANTA & COLE", de 90 cm de altura e 42 litros de capacidade, com recipiente de aço inoxidável AISI 304 com tinta de cor preto e estrutura de aço inoxidável, fixada a uma superfície suporte com elementos de ancoragem.
Critérios considerados na determinação do preço da unidade de obra: O preço não inclui a superfície suporte.
Inclui: Marcação. Montagem. Eliminação e limpeza do material sobrante.
Critério de medição de projeto: Número de unidades previstas, segundo documentação gráfica de Projeto.
Critério de quantitativos de obra: Medir-se-á o número de unidades realmente executadas segundo especificações de Projeto.

| Código | Un | Descrição | Rendimento | Preço | Importância |
|---|---|---|---|---|---|
| mt52psc040a | Un | Lixeira de pé modelo Rambla "SANTA & COLE", de 90 cm de altura e 42 litros de capacidade, com recipiente de aço inoxidável AISI 304 com tinta de cor preto e estrutura de aço inoxidável, inclusive pernos de ancoragem. (material) | 1.000 | 2331.46 | 2331.46 |
| mt09reh330 | kg | Argamassa de resina epóxi com areia de sílica, de endurecimento rápido, para enchimento de ancoragens. (material) | 0.200 | 12.20 | 2.44 |
| mo041 | h | Oficial de obras de construção civil. (mão de obra) | 0.322 | 32.24 | 10.38 |
| mo087 | h | Ajudante de obras de construção civil. (mão de obra) | 0.322 | 30.23 | 9.73 |
| % | % | Custos diretos complementares | 2 % | 2354.01 | 47.08 |
|  |  | Custos diretos |  |  | 2401.09 |
