# Estacionamento para bicicletas, de aço inoxidável

- Propriedade do ficheiro: CYPE INGENIEROS, S.A.
- Formato: FIEBDC-3/2002
- Âmbito geográfico: Brasil
- Moeda: BRL
- Custos indiretos: 3.00 %
- Despesas gerais: 13.00 %
- Lucro: 6.00 %
- IVA: 17.00 %

## T Equipamento urbano

### TM Mobiliário urbano

#### TMI Bicicletário

**TMI010** Un Estacionamento para bicicletas, de aço inoxidável.
Estacionamento para bicicletas modelo Montana "SANTA & COLE" para 4 bicicletas, de 275 cm de comprimento, composto por 4 suportes de tubo de aço inoxidável AISI 304 acabamento esmerilado de 33 mm de diâmetro, chapas nos extremos para fixação ao piso e pinça de união entre dois suportes, de aço inoxidável AISI 304 acabamento esmerilado e poliamida de cor preto, fixado a uma superfície suporte com elementos de ancoragem.
Critérios considerados na determinação do preço da unidade de obra: O preço não inclui a superfície suporte.
Inclui: Marcação. Montagem. Eliminação e limpeza do material sobrante.
Critério de medição de projeto: Número de unidades previstas, segundo documentação gráfica de Projeto.
Critério de quantitativos de obra: Medir-se-á o número de unidades realmente executadas segundo especificações de Projeto.

| Código | Un | Descrição | Rendimento | Preço | Importância |
|---|---|---|---|---|---|
| mt52asc020a | Un | Estacionamento para bicicletas modelo Montana "SANTA & COLE" para 4 bicicletas, de 275 cm de comprimento, composto por 4 suportes de tubo de aço inoxidável AISI 304 acabamento esmerilado de 33 mm de diâmetro, chapas nos extremos para fixação ao piso e pinça de união entre dois suportes, de aço inoxidável AISI 304 acabamento esmerilado e poliamida de cor preto, inclusive pernos de ancoragem. (material) | 1.000 | 5199.37 | 5199.37 |
| mt09reh330 | kg | Argamassa de resina epóxi com areia de sílica, de endurecimento rápido, para enchimento de ancoragens. (material) | 0.200 | 12.20 | 2.44 |
| mo041 | h | Oficial de obras de construção civil. (mão de obra) | 0.460 | 32.24 | 14.83 |
| mo087 | h | Ajudante de obras de construção civil. (mão de obra) | 0.460 | 30.23 | 13.91 |
| % | % | Custos diretos complementares | 2 % | 5230.55 | 104.61 |
|  |  | Custos diretos |  |  | 5335.16 |
