# Floreira de resina fenólica

- Propriedade do ficheiro: CYPE INGENIEROS, S.A.
- Formato: FIEBDC-3/2002
- Âmbito geográfico: Brasil
- Moeda: BRL
- Custos indiretos: 3.00 %
- Despesas gerais: 13.00 %
- Lucro: 6.00 %
- IVA: 17.00 %

## T Equipamento urbano

### TM Mobiliário urbano

#### TMJ Floreiras

**TMJ040** Un Floreira de resina fenólica.
Floreira modelo Plaza "SANTA & COLE", de 120x120x80 cm, com painéis de resina fenólica de cor castanho e estrutura de perfis de aço com proteção antioxidante e tinta de cor preto.
Inclui: Colocação da floreira. Eliminação e limpeza do material sobrante.
Critério de medição de projeto: Número de unidades previstas, segundo documentação gráfica de Projeto.
Critério de quantitativos de obra: Medir-se-á o número de unidades realmente executadas segundo especificações de Projeto.

| Código | Un | Descrição | Rendimento | Preço | Importância |
|---|---|---|---|---|---|
| mt52jsc030p | Un | Floreira modelo Plaza "SANTA & COLE", de 120x120x80 cm, com painéis de resina fenólica de cor castanho e estrutura de perfis de aço com proteção antioxidante e tinta de cor preto, inclusive fundo de malha metálica galvanizada a quente e recipiente interior de fibra de vidro. (material) | 1.000 | 6973.77 | 6973.77 |
| mq04cag010a | h | Caminhão com grua de carga máxima 6 t. (equipamento) | 0.220 | 202.70 | 44.59 |
| mo041 | h | Oficial de obras de construção civil. (mão de obra) | 0.230 | 32.24 | 7.42 |
| mo087 | h | Ajudante de obras de construção civil. (mão de obra) | 0.230 | 30.23 | 6.95 |
| % | % | Custos diretos complementares | 2 % | 7032.73 | 140.65 |
|  |  | Custos diretos |  |  | 7173.38 |
