# Floreira de ferro fundido

- Propriedade do ficheiro: CYPE INGENIEROS, S.A.
- Formato: FIEBDC-3/2002
- Âmbito geográfico: Brasil
- Moeda: BRL
- Custos indiretos: 3.00 %
- Despesas gerais: 13.00 %
- Lucro: 6.00 %
- IVA: 17.00 %

## T Equipamento urbano

### TM Mobiliário urbano

#### TMJ Floreiras

**TMJ010** Un Floreira de ferro fundido.
Floreira circular modelo Casicilíndrica "SANTA & COLE", de 50 cm de diâmetro e 86 cm de altura, de ferro fundido com proteção antioxidante e tinta de cor cinza.
Inclui: Colocação da floreira. Eliminação e limpeza do material sobrante.
Critério de medição de projeto: Número de unidades previstas, segundo documentação gráfica de Projeto.
Critério de quantitativos de obra: Medir-se-á o número de unidades realmente executadas segundo especificações de Projeto.

| Código | Un | Descrição | Rendimento | Preço | Importância |
|---|---|---|---|---|---|
| mt52jsc010c | Un | Floreira circular modelo Casicilíndrica "SANTA & COLE", de 50 cm de diâmetro e 86 cm de altura, de ferro fundido com proteção antioxidante e tinta de cor cinza. (material) | 1.000 | 3383.72 | 3383.72 |
| mq04cag010a | h | Caminhão com grua de carga máxima 6 t. (equipamento) | 0.220 | 202.70 | 44.59 |
| mo041 | h | Oficial de obras de construção civil. (mão de obra) | 0.230 | 32.24 | 7.42 |
| mo087 | h | Ajudante de obras de construção civil. (mão de obra) | 0.230 | 30.23 | 6.95 |
| % | % | Custos diretos complementares | 2 % | 3442.68 | 68.85 |
|  |  | Custos diretos |  |  | 3511.53 |
