# Lixeira para praia, de polietileno

- Propriedade do ficheiro: CYPE INGENIEROS, S.A.
- Formato: FIEBDC-3/2002
- Âmbito geográfico: Brasil
- Moeda: BRL
- Custos indiretos: 3.00 %
- Despesas gerais: 13.00 %
- Lucro: 6.00 %
- IVA: 17.00 %

## T Equipamento urbano

### TY Equipamento para praias

#### TYP Lixeiras

**TYP010** Un Lixeira para praia, de polietileno.
Lixeira para praia modelo Bina "SANTA & COLE", de 92 cm de altura, com corpo troncocónico e tampa redonda com buraco central, de polietileno de cor verde, colocada na superfície, fixada a uma superfície suporte (não incluída neste preço). Inclusive marcação, elementos de ancoragem e eliminação e limpeza do material sobrante Inclui: Marcação. Montagem da lixeira. Eliminação e limpeza do material sobrante.
Critério de medição de projeto: Número de unidades previstas, segundo documentação gráfica de Projeto.
Critério de quantitativos de obra: Medir-se-á o número de unidades realmente executadas segundo especificações de Projeto.

| Código | Un | Descrição | Rendimento | Preço | Importância |
|---|---|---|---|---|---|
| mt52psc060b | Un | Lixeira para praia modelo Bina "SANTA & COLE", para colocar na superfície, de 92 cm de altura e 165 litros de capacidade, com corpo troncocónico e tampa redonda com buraco central, de polietileno de cor verde, pernos de ancoragem. (material) | 1.000 | 845.93 | 845.93 |
| mt09reh330 | kg | Argamassa de resina epóxi com areia de sílica, de endurecimento rápido, para enchimento de ancoragens. (material) | 0.200 | 12.20 | 2.44 |
| mo041 | h | Oficial de obras de construção civil. (mão de obra) | 0.322 | 32.24 | 10.38 |
| mo087 | h | Ajudante de obras de construção civil. (mão de obra) | 0.322 | 30.23 | 9.73 |
| % | % | Custos diretos complementares | 2 % | 868.48 | 17.37 |
|  |  | Custos diretos |  |  | 885.85 |
