# Balizador de aço corten

- Propriedade do ficheiro: CYPE Ingenieros S.A.
- Formato: FIEBDC-3/2016
- Programa: Gerador de preços para construção civil. CYPE Ingenieros, S.A.
- Data: 17/06/2024
- Âmbito geográfico: Brasil
- Moeda: BRL
- Custos indiretos: 3 %
- Despesas gerais: 13 %
- Lucro: 6 %
- IVA: 17 %

## T Equipamento urbano

### TI Iluminação viária

#### TIB Balizadores

**TIB010** Un Balizador de aço corten.
Balizador modelo Área "SANTA & COLE", de 1100 mm de altura, composto por corpo de aço corten de 6 mm de espessura com forma de tetraedro e refletor inclinado de aço inoxidável AISI 304, com 3 led de 25 W, classe de proteção I, grau de proteção IP66, fixado a uma base de concreto C20 classe de agressividade ambiental I e tipo de ambiente rural, brita 1, consistência S50. Inclusive marcação, escavação manual do terreno, elementos de ancoragem, acessórios e eliminação e limpeza do material sobrante.
Inclui: Marcação. Escavação. Concretagem da base de apoio. Colocação dos elementos de ancoragem. Fixação do balizador. Ligação. Colocação da lâmpada e acessórios. Eliminação e limpeza do material sobrante.
Critério de medição de projeto: Número de unidades previstas, segundo documentação gráfica de Projeto.
Critério de quantitativos de obra: Medir-se-á o número de unidades realmente executadas segundo especificações de Projeto.

| Código | Un | Descrição | Rendimento | Preço | Importância |
|---|---|---|---|---|---|
| mt34syc301b | Un | Balizador modelo Área "SANTA & COLE", de 1100 mm de altura, composto por corpo de aço corten de 6 mm de espessura com forma de tetraedro e refletor inclinado de aço inoxidável AISI 304, com 3 led de 25 W, classe de proteção I, grau de proteção IP66, inclusive pernos de ancoragem. (material) | 1 | 10390.09 | 10390.090 |
| mt10hmf060ana | m³ | Concreto simples C20 classe de agressividade ambiental I e tipo de ambiente rural, brita 1, consistência S50, dosado em central, segundo ABNT NBR 8953. (material) | 0.25 | 314.35 | 78.588 |
| mo020 | h | Pedreiro. (mão de obra) | 0.23 | 32.24 | 7.415 |
| mo077 | h | Ajudante de pedreiro. (mão de obra) | 0.23 | 30.23 | 6.953 |
| mo003 | h | Eletricista. (mão de obra) | 0.23 | 40.91 | 9.409 |
| mo102 | h | Ajudante de eletricista. (mão de obra) | 0.23 | 30.78 | 7.079 |
| % | % | Custos diretos complementares | 2 % | 10499.534 | 209.991 |
|  |  | Custos diretos |  |  | 10709.525 |

Resíduos:
- colocação: mt10hmf060ana; fator de resíduo 0.0012861

## Recursos

**mt34syc301b** Un Balizador modelo Área "SANTA & COLE"
Dados técnicos: Custo energético 3132.459 MJ; Emissão de CO2 214.768 kg
Resíduos:
- embalagem: re150101 Embalagens de papel e cartão. (componente de resíduo); rendimento 0.35 kg; Código LER 15 01 01; Massa do elemento 1 kg; Volume 0.001333 m3

**mt10hmf060ana** m³ Concreto simples C20 classe de agressividade ambiental I e tipo de ambiente rural
Dados técnicos: Custo energético 1920.000 MJ; Emissão de CO2 240.000 kg; Código LER 17 01 01; Massa do elemento 2400 kg; Volume 1.6 m3
