# Poste de iluminação metálico

- Propriedade do ficheiro: CYPE Ingenieros S.A.
- Formato: FIEBDC-3/2016
- Programa: Gerador de preços para construção civil. CYPE Ingenieros, S.A.
- Data: 17/06/2024
- Âmbito geográfico: Brasil
- Moeda: BRL
- Custos indiretos: 3 %
- Despesas gerais: 13 %
- Lucro: 6 %
- IVA: 17 %

## T Equipamento urbano

### TI Iluminação viária

#### TIF Postes de iluminação

**TIF010** Un Poste de iluminação metálico.
Poste de iluminação, modelo Rama Garden "SANTA & COLE", de 3700 mm de altura, composto por poste cilíndrico de alumínio anodizado, de 114 mm de diâmetro e 1 luminária simples de policarbonato, de 25 W de potência máxima, de 900x190x95 mm, com óptica de alto rendimento de tecnologia led e 24 led de 1 W, classe de proteção I, grau de proteção IP66. Incluindo fundação realizada com concreto simples C20 classe de agressividade ambiental I e tipo de ambiente rural, brita 1, consistência S50, acessórios e elementos de ancoragem. Totalmente montada, ligada e testada.
Critérios considerados na determinação do preço da unidade de obra: O preço não inclui a escavação.
Inclui: Formação de fundação de concreto simples. Preparação da superfície de apoio. Fixação do poste. Colocação da luminária simples. Ligação. Limpeza do elemento.
Critério de medição de projeto: Número de unidades previstas, segundo documentação gráfica de Projeto.
Critério de quantitativos de obra: Medir-se-á o número de unidades realmente executadas segundo especificações de Projeto.

| Código | Un | Descrição | Rendimento | Preço | Importância |
|---|---|---|---|---|---|
| mt10hmf060ana | m³ | Concreto simples C20 classe de agressividade ambiental I e tipo de ambiente rural, brita 1, consistência S50, dosado em central, segundo ABNT NBR 8953. (material) | 0.254 | 314.35 | 79.845 |
| mt34syc017ia | Un | Poste de iluminação, modelo Rama Garden "SANTA & COLE", de 3700 mm de altura, composto por poste cilíndrico de alumínio anodizado, de 114 mm de diâmetro e 1 luminária simples de policarbonato, de 25 W de potência máxima, de 900x190x95 mm, com óptica de alto rendimento de tecnologia led e 24 led de 1 W, classe de proteção I, grau de proteção IP66, inclusive placa base e pernos de ancoragem. (material) | 1 | 15118.91 | 15118.910 |
| mq07cce010a | h | Caminhão com cesta elevatória de braço articulado de 16 m de altura máxima de trabalho e 260 kg de carga máxima. (equipamento) | 0.22 | 77.79 | 17.114 |
| mo020 | h | Pedreiro. (mão de obra) | 0.345 | 32.24 | 11.123 |
| mo113 | h | Auxiliar de serviços gerais. (mão de obra) | 0.23 | 27.81 | 6.396 |
| mo003 | h | Eletricista. (mão de obra) | 0.575 | 40.91 | 23.523 |
| mo102 | h | Ajudante de eletricista. (mão de obra) | 0.575 | 30.78 | 17.699 |
| % | % | Custos diretos complementares | 2 % | 15274.610 | 305.492 |
|  |  | Custos diretos |  |  | 15580.102 |

Resíduos:
- colocação: mt10hmf060ana; fator de resíduo 0.0012861

## Recursos

**mt10hmf060ana** m³ Concreto simples C20 classe de agressividade ambiental I e tipo de ambiente rural
Dados técnicos: Custo energético 1920.000 MJ; Emissão de CO2 240.000 kg; Código LER 17 01 01; Massa do elemento 2400 kg; Volume 1.6 m3

**mt34syc017ia** Un Poste de iluminação
Dados técnicos: Custo energético 2613.233 MJ; Emissão de CO2 191.946 kg
Resíduos:
- embalagem: re150101 Embalagens de papel e cartão. (componente de resíduo); rendimento 0.35 kg; Código LER 15 01 01; Massa do elemento 1 kg; Volume 0.001333 m3
