# Pino com luz, de ferro fundido

- Propriedade do ficheiro: CYPE Ingenieros S.A.
- Formato: FIEBDC-3/2016
- Programa: Gerador de preços para construção civil. CYPE Ingenieros, S.A.
- Data: 17/06/2024
- Âmbito geográfico: Brasil
- Moeda: BRL
- Custos indiretos: 3 %
- Despesas gerais: 13 %
- Lucro: 6 %
- IVA: 17 %

## T Equipamento urbano

### TI Iluminação viária

#### TIR Postes com luz

**TIR010** Un Pino com luz, de ferro fundido.
Pino modelo Finisterre "SANTA & COLE", colocado na superfície, de 810 mm de altura, composto por corpo de ferro fundido com proteção antioxidante e acabamento pintado, de cor preto, e difusor de vidro moldado de grande resistência, com 120 led de 0,1 W, cor vermelho e 120 led de 0,1 W, cor verde, classe de proteção II, grau de proteção IP55, fixada a uma superfície suporte (não incluída neste preço). Inclusive marcação, elementos de ancoragem, acessórios e eliminação e limpeza do material sobrante.
Inclui: Marcação. Colocação dos elementos de ancoragem. Montagem do pino. Ligação. Eliminação e limpeza do material sobrante.
Critério de medição de projeto: Número de unidades previstas, segundo documentação gráfica de Projeto.
Critério de quantitativos de obra: Medir-se-á o número de unidades realmente executadas segundo especificações de Projeto.

| Código | Un | Descrição | Rendimento | Preço | Importância |
|---|---|---|---|---|---|
| mt34syc400f | Un | Pino modelo Finisterre "SANTA & COLE", para colocar na superfície, de 810 mm de altura, composto por corpo de ferro fundido com proteção antioxidante e acabamento pintado, de cor preto, e difusor de vidro moldado de grande resistência, com 120 led de 0,1 W, cor vermelho e 120 led de 0,1 W, cor verde, classe de proteção II, grau de proteção IP55, inclusive pernos de ancoragem. (material) | 1 | 4129.39 | 4129.390 |
| mt09reh330 | kg | Argamassa de resina epóxi com areia de sílica, de endurecimento rápido, para enchimento de ancoragens. (material) | 0.2 | 12.2 | 2.440 |
| mo020 | h | Pedreiro. (mão de obra) | 0.23 | 32.24 | 7.415 |
| mo077 | h | Ajudante de pedreiro. (mão de obra) | 0.23 | 30.23 | 6.953 |
| mo003 | h | Eletricista. (mão de obra) | 0.23 | 40.91 | 9.409 |
| mo102 | h | Ajudante de eletricista. (mão de obra) | 0.23 | 30.78 | 7.079 |
| % | % | Custos diretos complementares | 2 % | 4162.686 | 83.254 |
|  |  | Custos diretos |  |  | 4245.940 |

Resíduos:
- colocação: mt09reh330 Argamassa de resina epóxi com areia de sílica, de endurecimento rápido, para enchimento de ancoragens; fator de resíduo 0.042925

## Recursos

**mt34syc400f** Un Pino modelo Finisterre "SANTA & COLE"
Dados técnicos: Custo energético 1017.706 MJ; Emissão de CO2 63.493 kg
Resíduos:
- embalagem: re150101 Embalagens de papel e cartão. (componente de resíduo); rendimento 0.086 kg; Código LER 15 01 01; Massa do elemento 1 kg; Volume 0.001333 m3

**mt09reh330** kg Argamassa de resina epóxi com areia de sílica, de endurecimento rápido, para enchimento de ancoragens
Dados técnicos: Custo energético 2.251 MJ; Emissão de CO2 0.184 kg; Código LER 17 09 04; Massa do elemento 1 kg; Volume 0.000667 m3
Resíduos:
- embalagem: re170203 Plástico. (componente de resíduo); rendimento 0.003 kg; Código LER 17 02 03; Massa do elemento 1 kg; Volume 0.001667 m3
