# Estacionamento para bicicletas, de aço inoxidável

- Propriedade do ficheiro: CYPE Ingenieros S.A.
- Formato: FIEBDC-3/2016
- Programa: Gerador de preços para construção civil. CYPE Ingenieros, S.A.
- Data: 17/06/2024
- Âmbito geográfico: Brasil
- Moeda: BRL
- Custos indiretos: 3 %
- Despesas gerais: 13 %
- Lucro: 6 %
- IVA: 17 %

## T Equipamento urbano

### TM Mobiliário urbano

#### TMI Bicicletário

**TMI010** Un Estacionamento para bicicletas, de aço inoxidável.
Estacionamento para bicicletas modelo Montana "SANTA & COLE" para 8 bicicletas, de 503 cm de comprimento, composto por 8 suportes de tubo de aço inoxidável AISI 304 acabamento esmerilado de 33 mm de diâmetro, chapas nos extremos para fixação ao piso e pinça de união entre dois suportes, de aço inoxidável AISI 304 acabamento esmerilado e poliamida de cor preto, fixado a uma superfície suporte com elementos de ancoragem.
Critérios considerados na determinação do preço da unidade de obra: O preço não inclui a superfície suporte.
Inclui: Marcação. Montagem. Eliminação e limpeza do material sobrante.
Critério de medição de projeto: Número de unidades previstas, segundo documentação gráfica de Projeto.
Critério de quantitativos de obra: Medir-se-á o número de unidades realmente executadas segundo especificações de Projeto.

| Código | Un | Descrição | Rendimento | Preço | Importância |
|---|---|---|---|---|---|
| mt52asc020c | Un | Estacionamento para bicicletas modelo Montana "SANTA & COLE" para 8 bicicletas, de 503 cm de comprimento, composto por 8 suportes de tubo de aço inoxidável AISI 304 acabamento esmerilado de 33 mm de diâmetro, chapas nos extremos para fixação ao piso e pinça de união entre dois suportes, de aço inoxidável AISI 304 acabamento esmerilado e poliamida de cor preto, inclusive pernos de ancoragem. (material) | 1 | 10605.07 | 10605.070 |
| mt09reh330 | kg | Argamassa de resina epóxi com areia de sílica, de endurecimento rápido, para enchimento de ancoragens. (material) | 0.2 | 12.2 | 2.440 |
| mo041 | h | Oficial de obras de construção civil. (mão de obra) | 0.69 | 32.24 | 22.246 |
| mo087 | h | Ajudante de obras de construção civil. (mão de obra) | 0.69 | 30.23 | 20.859 |
| % | % | Custos diretos complementares | 2 % | 10650.615 | 213.012 |
|  |  | Custos diretos |  |  | 10863.627 |

Resíduos:
- colocação: mt09reh330 Argamassa de resina epóxi com areia de sílica, de endurecimento rápido, para enchimento de ancoragens; fator de resíduo 0.042925

## Recursos

**mt52asc020c** Un Estacionamento para bicicletas modelo Montana "SANTA & COLE" para 8 bicicletas
Dados técnicos: Custo energético 3964.307 MJ; Emissão de CO2 586.057 kg
Resíduos:
- embalagem: re150101 Embalagens de papel e cartão. (componente de resíduo); rendimento 4.302 kg; Código LER 15 01 01; Massa do elemento 1 kg; Volume 0.001333 m3

**mt09reh330** kg Argamassa de resina epóxi com areia de sílica, de endurecimento rápido, para enchimento de ancoragens
Dados técnicos: Custo energético 2.251 MJ; Emissão de CO2 0.184 kg; Código LER 17 09 04; Massa do elemento 1 kg; Volume 0.000667 m3
Resíduos:
- embalagem: re170203 Plástico. (componente de resíduo); rendimento 0.003 kg; Código LER 17 02 03; Massa do elemento 1 kg; Volume 0.001667 m3
