# Floreira de resina fenólica

- Propriedade do ficheiro: CYPE Ingenieros S.A.
- Formato: FIEBDC-3/2016
- Programa: Gerador de preços para construção civil. CYPE Ingenieros, S.A.
- Data: 17/06/2024
- Âmbito geográfico: Brasil
- Moeda: BRL
- Custos indiretos: 3 %
- Despesas gerais: 13 %
- Lucro: 6 %
- IVA: 17 %

## T Equipamento urbano

### TM Mobiliário urbano

#### TMJ Floreiras

**TMJ040** Un Floreira de resina fenólica.
Floreira modelo Plaza "SANTA & COLE", de 90x90x80 cm, com painéis de resina fenólica de cor castanho e estrutura de perfis de aço com proteção antioxidante e tinta de cor preto.
Inclui: Colocação da floreira. Eliminação e limpeza do material sobrante.
Critério de medição de projeto: Número de unidades previstas, segundo documentação gráfica de Projeto.
Critério de quantitativos de obra: Medir-se-á o número de unidades realmente executadas segundo especificações de Projeto.

| Código | Un | Descrição | Rendimento | Preço | Importância |
|---|---|---|---|---|---|
| mt52jsc030j | Un | Floreira modelo Plaza "SANTA & COLE", de 90x90x80 cm, com painéis de resina fenólica de cor castanho e estrutura de perfis de aço com proteção antioxidante e tinta de cor preto, inclusive fundo de malha metálica galvanizada a quente e recipiente interior de fibra de vidro. (material) | 1 | 6272.27 | 6272.270 |
| mq04cag010a | h | Caminhão com grua de carga máxima 6 t. (equipamento) | 0.22 | 202.7 | 44.594 |
| mo041 | h | Oficial de obras de construção civil. (mão de obra) | 0.23 | 32.24 | 7.415 |
| mo087 | h | Ajudante de obras de construção civil. (mão de obra) | 0.23 | 30.23 | 6.953 |
| % | % | Custos diretos complementares | 2 % | 6331.232 | 126.625 |
|  |  | Custos diretos |  |  | 6457.857 |

## Recursos

**mt52jsc030j** Un Floreira modelo Plaza "SANTA & COLE"
Dados técnicos: Custo energético 2082.177 MJ; Emissão de CO2 73.760 kg
Resíduos:
- embalagem: re150101 Embalagens de papel e cartão. (componente de resíduo); rendimento 1.584 kg; Código LER 15 01 01; Massa do elemento 1 kg; Volume 0.001333 m3
