# Pino fixo, de aço corten

- Propriedade do ficheiro: CYPE Ingenieros S.A.
- Formato: FIEBDC-3/2016
- Programa: Gerador de preços para construção civil. CYPE Ingenieros, S.A.
- Data: 17/06/2024
- Âmbito geográfico: Brasil
- Moeda: BRL
- Custos indiretos: 3 %
- Despesas gerais: 13 %
- Lucro: 6 %
- IVA: 17 %

## T Equipamento urbano

### TP Proteções para pedestres

#### TPH Postes

**TPH010** Un Pino fixo, de aço corten.
Pino fixo modelo Tátil "SANTA & COLE", de 90 cm de altura, de chapa de aço corten acabamento granulado silhuetada através de oxicorte, fixado a uma superfície suporte com aglomerante hidráulico, composto por cimentos de alta resistência e aditivos específicos, de pega rápida, e elementos de ancoragem.
Critérios considerados na determinação do preço da unidade de obra: O preço não inclui a superfície suporte.
Inclui: Marcação. Montagem. Eliminação e limpeza do material sobrante.
Critério de medição de projeto: Número de unidades previstas, segundo documentação gráfica de Projeto.
Critério de quantitativos de obra: Medir-se-á o número de unidades realmente executadas segundo especificações de Projeto.

| Código | Un | Descrição | Rendimento | Preço | Importância |
|---|---|---|---|---|---|
| mt52hsc010a | Un | Pino fixo modelo Tátil "SANTA & COLE", de 90 cm de altura, de chapa de aço corten acabamento granulado silhuetada através de oxicorte, inclusive pernos de ancoragem. (material) | 1 | 866.56 | 866.560 |
| mt09amp010a | kg | Aglomerante hidráulico, composto por cimentos de alta resistência e aditivos específicos, de pega rápida. (material) | 0.2 | 1.56 | 0.312 |
| mo041 | h | Oficial de obras de construção civil. (mão de obra) | 0.46 | 32.24 | 14.830 |
| mo087 | h | Ajudante de obras de construção civil. (mão de obra) | 0.46 | 30.23 | 13.906 |
| % | % | Custos diretos complementares | 2 % | 895.608 | 17.912 |
|  |  | Custos diretos |  |  | 913.520 |

## Recursos

**mt52hsc010a** Un Pino fixo modelo Tátil "SANTA & COLE"
Dados técnicos: Custo energético 196.646 MJ; Emissão de CO2 10.273 kg
Resíduos:
- embalagem: re150101 Embalagens de papel e cartão. (componente de resíduo); rendimento 0.086 kg; Código LER 15 01 01; Massa do elemento 1 kg; Volume 0.001333 m3
