# Lixeira para praia, de polietileno

- Propriedade do ficheiro: CYPE Ingenieros S.A.
- Formato: FIEBDC-3/2016
- Programa: Gerador de preços para construção civil. CYPE Ingenieros, S.A.
- Data: 17/06/2024
- Âmbito geográfico: Brasil
- Moeda: BRL
- Custos indiretos: 3 %
- Despesas gerais: 13 %
- Lucro: 6 %
- IVA: 17 %

## T Equipamento urbano

### TY Equipamento para praias

#### TYP Lixeiras

**TYP010** Un Lixeira para praia, de polietileno.
Lixeira para praia modelo Bina "SANTA & COLE", de 122 cm de altura, com corpo troncocónico e tampa redonda com buraco central, de polietileno de cor amarelo, embutida. Inclusive marcação, e eliminação e limpeza do material sobrante Inclui: Marcação. Colocação da lixeira. Eliminação e limpeza do material sobrante.
Critério de medição de projeto: Número de unidades previstas, segundo documentação gráfica de Projeto.
Critério de quantitativos de obra: Medir-se-á o número de unidades realmente executadas segundo especificações de Projeto.

| Código | Un | Descrição | Rendimento | Preço | Importância |
|---|---|---|---|---|---|
| mt52psc060l | Un | Lixeira para praia modelo Bina "SANTA & COLE", para embutir, de 122 cm de altura e 165 litros de capacidade, com corpo troncocónico e tampa redonda com buraco central, de polietileno de cor amarelo. (material) | 1 | 742.76 | 742.760 |
| mo041 | h | Oficial de obras de construção civil. (mão de obra) | 0.184 | 32.24 | 5.932 |
| mo087 | h | Ajudante de obras de construção civil. (mão de obra) | 0.184 | 30.23 | 5.562 |
| % | % | Custos diretos complementares | 2 % | 754.254 | 15.085 |
|  |  | Custos diretos |  |  | 769.339 |

## Recursos

**mt52psc060l** Un Lixeira para praia modelo Bina "SANTA & COLE"
Dados técnicos: Custo energético 1233.406 MJ; Emissão de CO2 43.813 kg
Resíduos:
- embalagem: re150101 Embalagens de papel e cartão. (componente de resíduo); rendimento 0.086 kg; Código LER 15 01 01; Massa do elemento 1 kg; Volume 0.001333 m3
