# Coletor

- Propriedade do ficheiro: CYPE Ingenieros S.A.
- Formato: FIEBDC-3/2016
- Programa: Gerador de preços para construção civil. CYPE Ingenieros, S.A.
- Data: 26/09/2024
- Âmbito geográfico: Brasil
- Moeda: BRL
- Custos indiretos: 3 %
- Despesas gerais: 13 %
- Lucro: 6 %
- IVA: 17 %

## I Instalações

### IF Abastecimento de água

#### IFI Instalação interior

**IFI009** Un Coletor.
Coletor de plástico (PPSU), em H, com entrada de 20 mm de diâmetro e três derivações, uma de 20 mm e duas de 16 mm de diâmetro.
Inclui: Marcação. Colocação do coletor. Ligação de tubulações. Verificação do seu correto funcionamento.
Critério de medição de projeto: Número de unidades previstas, segundo documentação gráfica de Projeto.
Critério de quantitativos de obra: Medir-se-á o número de unidades realmente executadas segundo especificações de Projeto.

| Código | Un | Descrição | Rendimento | Preço | Importância |
|---|---|---|---|---|---|
| mt37alu105ia | Un | Coletor de plástico (PPSU), em H, com entrada de 20 mm de diâmetro e três derivações, uma de 20 mm e duas de 16 mm de diâmetro. (material) | 1 | 39.82 | 39.820 |
| mt37www010 | Un | Material auxiliar para instalações de abastecimento de água. (material) | 1 | 4.18 | 4.180 |
| mo008 | h | Encanador. (mão de obra) | 0.105 | 40.91 | 4.296 |
| mo107 | h | Ajudante de encanador. (mão de obra) | 0.105 | 30.78 | 3.232 |
| % | % | Custos diretos complementares | 2 % | 51.528 | 1.031 |
|  |  | Custos diretos |  |  | 52.559 |

Resíduos:
- colocação: mt37alu105ia; fator de resíduo 0.0266031

## Recursos

**mt37alu105ia** Un Coletor de plástico (PPSU)
Dados técnicos: Custo energético 12.710 MJ; Emissão de CO2 0.660 kg; Código LER 17 02 03; Massa do elemento 0.131 kg; Volume 0.000218 m3
Resíduos:
- embalagem: re150101 Embalagens de papel e cartão. (componente de resíduo); rendimento 0.036 kg; Código LER 15 01 01; Massa do elemento 1 kg; Volume 0.001333 m3
