# Aquecedor de acumulação elétrico

- Propriedade do ficheiro: CYPE INGENIEROS, S.A.
- Formato: FIEBDC-3/2002
- Âmbito geográfico: Brasil
- Moeda: BRL
- Custos indiretos: 3.00 %
- Despesas gerais: 13.00 %
- Lucro: 6.00 %
- IVA: 17.00 %

## I Instalações

### IC Aquecimento, refrigeração, climatização e água quente

#### ICA Água quente

**ICA010** Un Aquecedor de acumulação elétrico.
Aquecedor de acumulação elétrico para o serviço de água quente, vertical, LineaAqua E-SD 50 ES C4 Slim "SAUNIER DUVAL", resistência submersas com tratamento vitrificado, capacidade 50 l, potência 1,5 kW, eficiência energética classe C, perfil de consumo M, de 756x385x420 mm, formado por tanque de aço vitrificado, painel de controle para a regulação da temperatura, ânodo de sacrifício de magnésio, termômetro, válvula de segurança, válvula antirretorno e uniões flexíveis de ligação. Inclusive suporte e ancoragens de fixação, registros de esfera. Totalmente montado, ligado e testado.
Inclui: Marcação do aparelho. Fixação em paramento com elementos de ancoragem. Colocação do aparelho e acessórios. Ligação com as redes de abastecimento de água, elétrica e de terra. Colocação em funcionamento.
Critério de medição de projeto: Número de unidades previstas, segundo documentação gráfica de Projeto.
Critério de quantitativos de obra: Medir-se-á o número de unidades realmente executadas segundo especificações de Projeto.

| Código | Un | Descrição | Rendimento | Preço | Importância |
|---|---|---|---|---|---|
| mt38ted021g | Un | Aquecedor de acumulação elétrico para o serviço de água quente, vertical, LineaAqua E-SD 50 ES C4 Slim "SAUNIER DUVAL", resistência submersas com tratamento vitrificado, capacidade 50 l, potência 1,5 kW, eficiência energética classe C, perfil de consumo M, de 756x385x420 mm, formado por tanque de aço vitrificado, painel de controle para a regulação da temperatura, ânodo de sacrifício de magnésio, termômetro, válvula de segurança, válvula antirretorno e uniões flexíveis de ligação. (material) | 1.000 | 1272.43 | 1272.43 |
| mt37sve010b | Un | Registro de esfera de latão niquelado para enroscar de 1/2". (material) | 2.000 | 14.77 | 29.54 |
| mt38www011 | Un | Material auxiliar para instalações de água quente (material) | 1.000 | 9.71 | 9.71 |
| mo008 | h | Encanador. (mão de obra) | 0.866 | 40.91 | 35.43 |
| mo107 | h | Ajudante de encanador. (mão de obra) | 0.866 | 30.78 | 26.66 |
| % | % | Custos diretos complementares | 2 % | 1373.77 | 27.48 |
|  |  | Custos diretos |  |  | 1401.25 |
