# Aquecedor de acumulação elétrico

- Propriedade do ficheiro: CYPE INGENIEROS, S.A.
- Formato: FIEBDC-3/2002
- Âmbito geográfico: Brasil
- Moeda: BRL
- Custos indiretos: 3.00 %
- Despesas gerais: 13.00 %
- Lucro: 6.00 %
- IVA: 17.00 %

## I Instalações

### IC Aquecimento, refrigeração, climatização e água quente

#### ICA Água quente

**ICA010** Un Aquecedor de acumulação elétrico.
Aquecedor de acumulação elétrico para o serviço de água quente, mural vertical, resistência blindada, capacidade 90 l, potência 2 kW, de 758 mm de altura e 450 mm de diâmetro, formado por tanque de aço vitrificado, isolamento de espuma de poliuretano, ânodo de sacrifício de magnésio. Inclusive suporte e ancoragens de fixação, válvula de segurança antirretorno, registros de esfera, tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38tew021ii | Un | Aquecedor de acumulação elétrico para o serviço de água quente, mural vertical, resistência blindada, capacidade 90 l, potência 2 kW, de 758 mm de altura e 450 mm de diâmetro, formado por tanque de aço vitrificado, isolamento de espuma de poliuretano, ânodo de sacrifício de magnésio. (material) | 1.000 | 1474.60 | 1474.60 |
| mt38tew010a | Un | Tubo de ligação flexível de 20 cm e 1/2" de diâmetro. (material) | 2.000 | 53.57 | 107.14 |
| mt37sve010b | Un | Registro de esfera de latão niquelado para enroscar de 1/2". (material) | 2.000 | 14.77 | 29.54 |
| mt37svs050a | Un | Válvula de segurança antirretorno, de latão cromado, com rosca de 1/2" de diâmetro, regulada a 8 bar de pressão, com manípulo de purga. (material) | 1.000 | 18.62 | 18.62 |
| mt38www011 | Un | Material auxiliar para instalações de água quente (material) | 1.000 | 9.71 | 9.71 |
| mo008 | h | Encanador. (mão de obra) | 0.931 | 40.91 | 38.09 |
| mo107 | h | Ajudante de encanador. (mão de obra) | 0.931 | 30.78 | 28.66 |
| % | % | Custos diretos complementares | 2 % | 1706.36 | 34.13 |
|  |  | Custos diretos |  |  | 1740.49 |
