# Aquecedor de passagem a gás, convencional

- Propriedade do ficheiro: CYPE INGENIEROS, S.A.
- Formato: FIEBDC-3/2002
- Âmbito geográfico: Brasil
- Moeda: BRL
- Custos indiretos: 3.00 %
- Despesas gerais: 13.00 %
- Lucro: 6.00 %
- IVA: 17.00 %

## I Instalações

### IC Aquecimento, refrigeração, climatização e água quente

#### ICA Água quente

**ICA030** Un Aquecedor de passagem a gás, convencional.
Aquecedor de passagem a gás N, para o serviço de água quente, Opalia C 11 LI GN "SAUNIER DUVAL", com controle termostático da temperatura, câmara de combustão aberta, baixa emissão de NOx, acendimento eletrônico a pilhas, sem chama piloto, controle de chama por ionização, 11 l/min, de potência modulada, eficiência energética classe A, perfil de consumo M, 590x310x246 mm, com dispositivo de controle de evacuação dos produtos da combustão, com duto horizontal para evacuação de fumos. Inclusive suporte e ancoragens de fixação a paramento vertical, registro de esfera, tubos de ligação flexíveis. Totalmente montado, ligado e testado.
Inclui: Marcação do aparelho. Fixação em paramento com elementos de ancoragem. Colocação do aparelho e acessórios. Ligação com a rede de abastecimento de água. Colocação do duto de evacuação dos produtos da combustão e os acessórios de ventilação. Colocação em funcionamento.
Critério de medição de projeto: Número de unidades previstas, segundo documentação gráfica de Projeto.
Critério de quantitativos de obra: Medir-se-á o número de unidades realmente executadas segundo especificações de Projeto.

| Código | Un | Descrição | Rendimento | Preço | Importância |
|---|---|---|---|---|---|
| mt38cgd065a | Un | Aquecedor de passagem a gás N, para o serviço de água quente, Opalia C 11 LI GN "SAUNIER DUVAL", com controle termostático da temperatura, câmara de combustão aberta, baixa emissão de NOx, acendimento eletrônico a pilhas, sem chama piloto, controle de chama por ionização, 11 l/min, de potência modulada, eficiência energética classe A, perfil de consumo M, 590x310x246 mm, com dispositivo de controle de evacuação dos produtos da combustão, com duto horizontal para evacuação de fumos. (material) | 1.000 | 4085.14 | 4085.14 |
| mt37sve010b | Un | Registro de esfera de latão niquelado para enroscar de 1/2". (material) | 1.000 | 14.77 | 14.77 |
| mt38tew010a | Un | Tubo de ligação flexível de 20 cm e 1/2" de diâmetro. (material) | 2.000 | 53.57 | 107.14 |
| mt38www011 | Un | Material auxiliar para instalações de água quente (material) | 1.000 | 9.71 | 9.71 |
| mo004 | h | Montador de instalações de calefação. (mão de obra) | 2.393 | 40.91 | 97.90 |
| mo103 | h | Ajudante de montador de instalações de calefação. (mão de obra) | 2.393 | 30.78 | 73.66 |
| % | % | Custos diretos complementares | 2 % | 4388.32 | 87.77 |
|  |  | Custos diretos |  |  | 4476.09 |
