# Unidade ar-água, bomba de calor aerotérmica, para produção de água quente

- Propriedade do ficheiro: CYPE INGENIEROS, S.A.
- Formato: FIEBDC-3/2002
- Âmbito geográfico: Brasil
- Moeda: BRL
- Custos indiretos: 3.00 %
- Despesas gerais: 13.00 %
- Lucro: 6.00 %
- IVA: 17.00 %

## I Instalações

### IC Aquecimento, refrigeração, climatização e água quente

#### ICA Água quente

**ICA050** Un Unidade ar-água, bomba de calor aerotérmica, para produção de água quente.
Bomba de calor aerotérmica, ar-água, para produção de água quente, Magna Aqua 100 "SAUNIER DUVAL", para gás R-290, mural, com reservatório de água quente de aço vitrificado de 100 litros, alimentação monofásica a 230 V, classe de eficiência energética A+, perfil de consumo M, dimensões 525x543x1287 mm, potência sonora 43 dBA, resistência elétrica de apoio de 1,2 W, ânodo de magnésio, isolamento térmico de poliuretano injetado, ligações de ventilação, função anti-legionela, proteção anti-gelo e painel de controle com ecrã digital, programação semanal, ajuste da temperatura grau a grau e modo férias, kit de ventilação, jogo de suportes e fixações para colocação mural. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bcs400a | Un | Bomba de calor aerotérmica, ar-água, para produção de água quente, Magna Aqua 100 "SAUNIER DUVAL", para gás R-290, mural, com reservatório de água quente de aço vitrificado de 100 litros, alimentação monofásica a 230 V, classe de eficiência energética A+, perfil de consumo M, dimensões 525x543x1287 mm, potência sonora 43 dBA, resistência elétrica de apoio de 1,2 W, ânodo de magnésio, isolamento térmico de poliuretano injetado, ligações de ventilação, função anti-legionela, proteção anti-gelo e painel de controle com ecrã digital, programação semanal, ajuste da temperatura grau a grau e modo férias. (material) | 1.000 | 14632.83 | 14632.83 |
| mt37sve010c | Un | Registro de esfera de latão niquelado para enroscar de 3/4". (material) | 2.000 | 21.81 | 43.62 |
| mt42bcs407a | Un | Jogo de suportes e fixações para colocação mural, "SAUNIER DUVAL", para unidade ar-água bomba de calor para produção de água quente (material) | 1.000 | 368.33 | 368.33 |
| mt42bcs406a | Un | Kit de ventilação, "SAUNIER DUVAL", formado por duto flexível para admissão e evacuação, concêntrica de 80/125 mm de diâmetro, curva e isolamento térmico, para unidade ar-água bomba de calor, para produção de água quente (material) | 1.000 | 1071.51 | 1071.51 |
| % | % | Custos diretos complementares | 2 % | 16116.29 | 322.33 |
|  |  | Custos diretos |  |  | 16438.62 |
