# Sistema de captação solar térmica para instalação individual, sobre cobertura plana

- Propriedade do ficheiro: CYPE INGENIEROS, S.A.
- Formato: FIEBDC-3/2002
- Âmbito geográfico: Brasil
- Moeda: BRL
- Custos indiretos: 3.00 %
- Despesas gerais: 13.00 %
- Lucro: 6.00 %
- IVA: 17.00 %

## I Instalações

### IC Aquecimento, refrigeração, climatização e água quente

#### ICB Captação solar

**ICB005** Un Sistema de captação solar térmica para instalação individual, sobre cobertura plana.
Coletor solar térmico por termossifão, completo, para instalação individual, para colocação sobre cobertura plana, formado por: painel de 1050x2000x75 mm, superfície útil 1,99 m², rendimento óptico 0,761 e coeficiente de perdas primário 3,39 W/m²K, absorvedor de cobre formado por uma bateria de tubos de 8 mm de diâmetro, revestimento de material não contaminante livre de crómio preto, isolamento formado por 30 mm de espuma de poliuretano livre de CFC, cobertura protectora de vidro temperado de 4 mm de espessura, de alta transmitância; reservatório cilíndrico de aço vitrificado de 110 l; kit hidráulico; grupo de segurança; vaso de expansão e caixilho suporte para cobertura plana. Totalmente montado, ligado e testado.
Inclui: Marcação do conjunto. Colocação da estrutura suporte. Colocação e fixação dos painéis sobre a estrutura suporte. Colocação do sistema de acumulação solar. Ligação com a rede de abastecimento de água. Enchimento do circuito.
Critério de medição de projeto: Número de unidades previstas, segundo documentação gráfica de Projeto.
Critério de quantitativos de obra: Medir-se-á o número de unidades realmente executadas segundo especificações de Projeto.

| Código | Un | Descrição | Rendimento | Preço | Importância |
|---|---|---|---|---|---|
| mt38csg020a | Un | Coletor solar térmico por termossifão, completo, para instalação individual, para colocação sobre cobertura plana, formado por: painel de 1050x2000x75 mm, superfície útil 1,99 m², rendimento óptico 0,761 e coeficiente de perdas primário 3,39 W/m²K, absorvedor de cobre formado por uma bateria de tubos de 8 mm de diâmetro, revestimento de material não contaminante livre de crómio preto, isolamento formado por 30 mm de espuma de poliuretano livre de CFC, cobertura protectora de vidro temperado de 4 mm de espessura, de alta transmitância; reservatório cilíndrico de aço vitrificado de 110 l; kit hidráulico; grupo de segurança; vaso de expansão e caixilho suporte para cobertura plana. (material) | 1.000 | 8444.86 | 8444.86 |
| mo009 | h | Instalador de coletores solares. (mão de obra) | 3.390 | 40.91 | 138.68 |
| mo108 | h | Ajudante de instalador de coletores solares. (mão de obra) | 3.390 | 30.78 | 104.34 |
| % | % | Custos diretos complementares | 2 % | 8687.88 | 173.76 |
|  |  | Custos diretos |  |  | 8861.64 |
