# Sistema de captação solar térmica para instalação individual, sobre cobertura plana

- Propriedade do ficheiro: CYPE INGENIEROS, S.A.
- Formato: FIEBDC-3/2002
- Âmbito geográfico: Brasil
- Moeda: BRL
- Custos indiretos: 3.00 %
- Despesas gerais: 13.00 %
- Lucro: 6.00 %
- IVA: 17.00 %

## I Instalações

### IC Aquecimento, refrigeração, climatização e água quente

#### ICB Captação solar

**ICB005** Un Sistema de captação solar térmica para instalação individual, sobre cobertura plana.
Coletor solar térmico de tubos de vácuo completo, dividido, para instalação individual, composto por: um painel, de 1260x1650x140 mm, rendimento óptico 0,93 e coeficiente de perdas 1,623 W/m²K, com tubos de vidro com borosilicato, compostos por um tubo interior recoberto internamente por uma capa de absorção de nitreto de alumínio (NAl), uma câmara de vazio e um tubo exterior de 47 mm de diâmetro e 1500 mm de comprimento e coletores de cobre de 8 mm de diâmetro, carcaça de alumínio com isolamento de poliuretano, refletores montados sobre o chassis para melhorar o rendimento; estrutura de suporte; reservatório formado por reservatório interno de aço inoxidável, de 200 l, serpentina, isolamento de poliuretano de 45 mm de espessura, reservatório externo de aço com acabamento polido painel de controle; vaso de expansão; bomba de circulação; central de controle; válvulas e manômetro. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38csg030aa | Un | Coletor solar térmico de tubos de vácuo completo, dividido, para instalação individual, composto por: um painel, de 1260x1650x140 mm, rendimento óptico 0,93 e coeficiente de perdas 1,623 W/m²K, com tubos de vidro com borosilicato, compostos por um tubo interior recoberto internamente por uma capa de absorção de nitreto de alumínio (NAl), uma câmara de vazio e um tubo exterior de 47 mm de diâmetro e 1500 mm de comprimento e coletores de cobre de 8 mm de diâmetro, carcaça de alumínio com isolamento de poliuretano, refletores montados sobre o chassis para melhorar o rendimento; estrutura de suporte; reservatório formado por reservatório interno de aço inoxidável, de 200 l, serpentina, isolamento de poliuretano de 45 mm de espessura, reservatório externo de aço com acabamento polido painel de controle; vaso de expansão; bomba de circulação; central de controle; válvulas e manômetro. (material) | 1.000 | 20992.42 | 20992.42 |
| mt38csg100 | l | Solução água-glicol para enchimento de coletor solar térmico, para uma temperatura de trabalho de -28°C a +200°C. (material) | 0.840 | 26.79 | 22.50 |
| mo009 | h | Instalador de coletores solares. (mão de obra) | 3.390 | 40.91 | 138.68 |
| mo108 | h | Ajudante de instalador de coletores solares. (mão de obra) | 3.390 | 30.78 | 104.34 |
| % | % | Custos diretos complementares | 2 % | 21257.94 | 425.16 |
|  |  | Custos diretos |  |  | 21683.10 |
