# Sistema de captação solar térmica para instalação individual, sobre cobertura inclinada

- Propriedade do ficheiro: CYPE INGENIEROS, S.A.
- Formato: FIEBDC-3/2002
- Âmbito geográfico: Brasil
- Moeda: BRL
- Custos indiretos: 3.00 %
- Despesas gerais: 13.00 %
- Lucro: 6.00 %
- IVA: 17.00 %

## I Instalações

### IC Aquecimento, refrigeração, climatização e água quente

#### ICB Captação solar

**ICB006** Un Sistema de captação solar térmica para instalação individual, sobre cobertura inclinada.
Coletor solar térmico completo, dividido, para instalação individual, Helioset DB 150 T "SAUNIER DUVAL", formado por um painel SRD 2.3 H, para colocação sobre telhado, montagem horizontal, superfície útil 2,35 m², rendimento óptico 0,782, coeficiente de perdas primário 3,227 W/m²K, coeficiente de perdas secundário 0,015 W/m²K², superfície absorvente e dutos de cobre e cobertura protectora de vidro de segurança, com ligações hidráulicas, e reservatório de 150 litros, para sistema de drenagem automático do líquido solar, eficiência energética classe B, com, bomba de circulação solar, central solar térmica programável, bainha de imersão para a sonda de temperatura, grupo de segurança, ânodo de proteção de magnésio e limitador de temperatura, com ancoragens para cobertura inclinada. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38css050yc | Un | Coletor solar térmico completo, dividido, para instalação individual, Helioset DB 150 T "SAUNIER DUVAL", formado por um painel SRD 2.3 H, para colocação sobre telhado, montagem horizontal, superfície útil 2,35 m², rendimento óptico 0,782, coeficiente de perdas primário 3,227 W/m²K, coeficiente de perdas secundário 0,015 W/m²K², superfície absorvente e dutos de cobre e cobertura protectora de vidro de segurança, com ligações hidráulicas, e reservatório de 150 litros, para sistema de drenagem automático do líquido solar, eficiência energética classe B, com, bomba de circulação solar, central solar térmica programável, bainha de imersão para a sonda de temperatura, grupo de segurança, ânodo de proteção de magnésio e limitador de temperatura. (material) | 1.000 | 17512.52 | 17512.52 |
| mt38css300 | Un | Bidão de 10 l de solução água-glicol para enchimento de coletor solar térmico, "SAUNIER DUVAL". (material) | 0.135 | 435.30 | 58.77 |
| mt38css602 | Un | Sonda de temperatura para coletor solar térmico com ligação à centralita de controle para sistema de captação solar térmica, "SAUNIER DUVAL". (material) | 1.000 | 133.94 | 133.94 |
| mt38css601 | Un | Sonda de temperatura para reservatório com ligação à centralita de controle para sistema de captação solar térmica, "SAUNIER DUVAL". (material) | 1.000 | 200.90 | 200.90 |
| mt38css031a | Un | Suporte para coletor solar térmico de um painel, para colocação sobre cobertura inclinada de telha canudo, montagem horizontal, "SAUNIER DUVAL". (material) | 1.000 | 837.12 | 837.12 |
| mt38css035a | Un | Tubulação flexível de 10 m de comprimento, com isolamento térmico, para sistema de drenagem automático, "SAUNIER DUVAL". (material) | 1.000 | 1942.12 | 1942.12 |
| mt38css700b | Un | Vaso de expansão, capacidade 18 l, "SAUNIER DUVAL", especial para aplicações de energia solar térmica. (material) | 1.000 | 669.69 | 669.69 |
| mt38css700a | Un | Vaso de expansão, capacidade 5 l, "SAUNIER DUVAL", especial para aplicações de energia solar térmica. (material) | 1.000 | 535.76 | 535.76 |
| mo009 | h | Instalador de coletores solares. (mão de obra) | 3.390 | 40.91 | 138.68 |
| mo108 | h | Ajudante de instalador de coletores solares. (mão de obra) | 3.390 | 30.78 | 104.34 |
| % | % | Custos diretos complementares | 2 % | 22133.84 | 442.68 |
|  |  | Custos diretos |  |  | 22576.52 |
